# Rahmenvertragsarbeiten Kanalbau - JV
Angebotsaufforderung (GAEB 90, DA83)
Vergabenummer: 27.02.01
Währung: EUR
Auftraggeber: Stadtentwässerung Lingen

## Rahmenvertragsarbeiten Kanalbau
Datum: 27.10.26

*Hinweis*
Rahmenvertragsarbeiten Kanalbau der Stadtentwässerung
Lingen (Ems)

Die Stadtentwässerung Lingen schreibt einen
Rahmenvertrag für die Herstellung, Reparatur und
Erneuerung von Freigefällekanälen (Schmutz- und
Regenwasser), Druckrohrleitungen (DRL) einschließlich
der zugehörigen Bauwerke im Stadtgebiet Lingen (Ems)
aus.
Darüber hinaus umfasst der Leistungsumfang auf
Anweisung des Auftraggebers die Reinigung und
Unterhaltung von Regenrückhaltebecken, Gräben
(Vorflutern) sowie Straßenabläufen (Sinkkästen).
Die im Leistungsverzeichnis angegebenen Mengen beruhen
auf Erfahrungswerten und stellen unverbindliche
Durchschnittsmengen dar. Über- oder Unterschreitungen
der Mengen sowie das vollständige Entfallen einzelner
Positionen sind möglich. Ein Anspruch auf Ausführung
bestimmter Mengen oder Leistungen besteht nicht.
Die Leistungen werden im Bedarfsfall als Einzelaufträge
abgerufen. Ein kontinuierlicher oder zusammenhängender
Bauablauf wird nicht gewährleistet. Die
ausgeschriebenen Mengen können in beliebigen Teilmengen
zur Ausführung kommen.
Der Auftragnehmer hat sicherzustellen, dass jederzeit -
bei Störungen auch außerhalb der üblichen Arbeitszeiten
sowie an Sonn- und Feiertagen - eine weisungsbefugte
und entscheidungsberechtigte Person zur Entgegennahme
von Aufträgen erreichbar ist. Für unvorhergesehene
Schadensfälle sind Personal, Geräte und Materialien
unverzüglich bereitzustellen.
Für die Dauer des Vertrages sind zwei einsatzbereite
Kolonnen vorzuhalten und zu stellen. Jede Kolonne muss
mindestens mit zwei qualifizierten
Beschäftigten besetzt sein. Die personelle Besetzung
ist so zu gewährleisten, dass die Kolonnen jederzeit
einsatzbereit sind und die vertraglich geschuldeten
Leistungen ordnungsgemäß, sicher und ohne Verzögerung
ausgeführt werden können.

Der Auftragnehmer hat sicherzustellen, dass für jede
Kolonne jederzeit mindestens ein Mitarbeiter als
verantwortlicher und weisungsbefugter Ansprechpartner
zur Verfügung steht. Bei krankheits- oder
urlaubsbedingtem Ausfall ist unverzüglich für
gleichwertigen Ersatz zu sorgen.

Bei Reparaturarbeiten gilt der Standort der Kläranlage
als Ausgangspunkt.
Die Rahmenvereinbarung wird zunächst für die Dauer von
einem Jahr abgeschlossen. Eine Verlängerung um jeweils
ein weiteres Jahr ist im gegenseitigen Einvernehmen
möglich. Die maximale Gesamtlaufzeit beträgt vier Jahre
(§ 4a VOB/A).
Vertragsbeginn: 01.01.2027
Aus den angegebenen Mengen und Leistungen ergibt sich
kein Anspruch auf Beauftragung eines bestimmten
Leistungsumfangs.
Vor Beginn der Arbeiten hat sich der Auftragnehmer
eigenverantwortlich über die örtlichen Gegebenheiten
informieren.
Der Nachweis der Gütesicherung Kanalbau,
Beurteilungsgruppe AK2, ist während der gesamten
Vertragslaufzeit vorzuhalten und auf Verlangen
vorzulegen.

### Titel 1 Baustelleneinrichtung und allgemeine Nebenleistungen

*Hinweis*
Baustelleneinrichtung

Besondere, über den üblichen Umfang der jeweiligen
Einzelmaßnahme hinausgehende Einrichtungen und
Leistungen werden nach vorheriger Abstimmung mit dem
Auftraggeber und nach tatsächlichem Aufwand vergütet.

Verkehrssicherung
Besondere, über den üblichen Umfang der jeweiligen
Einzelmaßnahme hinausgehende
Verkehrssicherungsmaßnahmen werden nach vorheriger
Abstimmung mit dem Auftraggeber und nach tatsächlichem
Aufwand vergütet.
Leitungsauskünfte und Schutz vorhandener Leitungen
Der Auftragnehmer hat sich vor Beginn der Arbeiten
eigenverantwortlich über die Lage sämtlicher im Baufeld
vorhandener Ver- und Entsorgungsleitungen sowie
sonstiger unterirdischer Anlagen bei den zuständigen
Leitungsträgern zu informieren und die erforderlichen
Leitungsauskünfte einzuholen.
Die in den Bestandsunterlagen dargestellten Leitungen
dienen lediglich der Orientierung. Für deren
Vollständigkeit und tatsächliche Lage wird keine Gewähr
übernommen. Die tatsächliche Lage ist
erforderlichenfalls durch Suchschachtungen oder
geeignete Ortungsmaßnahmen festzustellen.
Vorhandene Leitungen, Kabel, Kanäle und sonstige
Anlagen sind während der gesamten Bauausführung gegen
Beschädigungen zu schützen. Arbeiten im Bereich
vorhandener Leitungen sind unter Beachtung der Vorgaben
der jeweiligen Leitungsträger sowie der geltenden
technischen Regelwerke auszuführen. Erforderliche
Sicherungsmaßnahmen sind in die Einheitspreise
einzukalkulieren, soweit im Leistungsverzeichnis keine
gesonderte Vergütung vorgesehen ist.
Werden bisher unbekannte Leitungen oder Anlagen
angetroffen, sind die Arbeiten im betroffenen Bereich
unverzüglich einzustellen und der Auftraggeber sowie
der zuständige Leitungsträger zu informieren. Die
Arbeiten dürfen erst nach Freigabe und Festlegung der
erforderlichen Schutzmaßnahmen fortgesetzt werden.

....................
Firmenstempel, Unterschrift

**1.1 An- und Abfahrt**
An- und Abfahrt des für die Durchführung der
beauftragten Kanalreparatur erforderlichen
Baustellenpersonals sowie Transport der erforderlichen
Geräte, Werkzeuge und Kleingeräte zur jeweiligen
Reparaturstelle und zurück.
Die Leistung umfasst die üblichen Be- und Entlade-,
Transport- und Rüstaufwendungen, die für die
Durchführung eines Reparatureinsatzes erforderlich
sind.
Die Abrechnung erfolgt je Reparatureinsatz. Die
Leistung ist von den gesondert ausgeschriebenen
Positionen für Baustelleneinrichtung, Verkehrssicherung
und Reparaturausführung abzugrenzen.
Die Abrechnung erfolgt einmal pro Baustelle bzw.
Reparatureinsatz. Werden im Rahmen einer gemeinsamen
An- und Abfahrt mehrere Schadstellen bearbeitet, wird
die Leistung unabhängig von der Anzahl der bearbeiteten
Schadstellen nur einmal vergütet.
Die Position umfasst ausschließlich die An- und Abfahrt
sowie den Transport des erforderlichen Personals und
der benötigten Geräte, Werkzeuge und Kleingeräte.
Gesondert ausgeschriebene Leistungen der
Baustelleneinrichtung, Verkehrssicherung und
Reparaturausführung sind hiervon ausgenommen.
Menge: 250,000 St

**1.2 Baustelleneinrichtung und Räumung**
Einrichten, Vorhalten für die Dauer der regulären
Arbeitszeit sowie Räumen einer Tagesbaustelle für
örtlich begrenzte Kanalreparaturarbeiten im
öffentlichen Verkehrsraum.
Die Leistung umfasst den An- und Abtransport sowie das
Einrichten und Bereitstellen der für die Durchführung
der beauftragten Reparaturarbeiten erforderlichen
üblichen Kleingeräte, Werkzeuge und
Baustellenabsperrungen innerhalb des unmittelbaren
Arbeitsbereichs. Eingeschlossen sind die übliche
Baustellenorganisation sowie die zur vertragsgemäßen
Ausführung der beauftragten Leistungen erforderlichen
Nebenleistungen, soweit diese nicht gesondert
ausgeschrieben oder nach den Vertragsbedingungen
gesondert zu vergüten sind.
Nach Abschluss der Arbeiten sind die
Baustelleneinrichtungen zu entfernen und der
Arbeitsbereich aufzuräumen.
Die Abrechnung erfolgt je eingerichteter
Tagesbaustelle.
Menge: 250,000 St

**1.3 Verkehrssicherung**
Einrichten, Vorhalten während der regulären Arbeitszeit
sowie Abbauen der erforderlichen Absperr- und
Verkehrssicherungseinrichtungen für örtlich begrenzte
Kanalreparaturarbeiten im öffentlichen Verkehrsraum.
Die Leistung umfasst das Anliefern, Aufstellen,
betriebsbereite Vorhalten und Entfernen der
erforderlichen Verkehrszeichen, Absperrgeräte,
Warnleuchten und sonstigen Sicherungsmittel
entsprechend der behördlich angeordneten
Verkehrsführung und den örtlichen Erfordernissen.
Eingeschlossen sind die erforderlichen Aufwendungen für
das Einrichten, Kontrollieren, Instandhalten und
Abbauen der Verkehrssicherungseinrichtungen im
unmittelbaren Arbeitsbereich, soweit diese Leistungen
gemäß Leistungsbeschreibung und vertraglichen
Vereinbarungen vom Auftragnehmer zu erbringen sind.
Die Ausführung hat unter Beachtung der einschlägigen
gesetzlichen Bestimmungen, der maßgeblichen
verkehrsrechtlichen Anordnungen sowie der geltenden
technischen Regelwerke zu erfolgen.
Menge: 250,000 St

**1.4 Zusätzlicher Vorhaltetag**
Vorhalten der bereits eingerichteten Absperr- und
Verkehrssicherungseinrichtungen über den Tag der
erstmaligen Einrichtung hinaus, sofern die Baustelle
aus technischen oder bauablaufbedingten Gründen über
Nacht oder an weiteren Tagen bestehen bleiben muss.
Die Leistung umfasst die erforderlichen Kontrollen, die
Instandhaltung sowie die Wiederherstellung und
Aufrechterhaltung der Funktionsfähigkeit der
Verkehrssicherungseinrichtungen entsprechend der
maßgeblichen verkehrsrechtlichen Anordnung und der
vorgeschriebenen Verkehrsführung.
Erforderliche Anpassungen und der Austausch
beschädigter oder funktionsuntüchtiger Sicherungsmittel
sind eingeschlossen, soweit sie zur Aufrechterhaltung
der angeordneten Verkehrssicherheit erforderlich sind
und keine gesondert zu vergütenden Leistungen
darstellen.
Die Leistung endet mit dem Abbau der
Verkehrssicherungseinrichtungen und ist getrennt von
deren erstmaliger Einrichtung und endgültigem Abbau
abzurechnen.
Menge: 20,000 Tage

### Titel 2 Oberfläche

**2.1 Bituminoese Befestigung trennen bis 15 cm**
Deckschicht und bituminöse Tragschicht sind geradlinig
und senkrecht mittels geeigneter Schneidtechnik (z. B.
Fugenschneider) zu schneiden. Die Ausführung hat
erschütterungsarm und ohne Ausbrüche an den
Schnittkanten zu erfolgen.
Dicke der bituminösen Befestigung: bis 15 cm.
Menge: 100,000 lfdm

**2.2 Bituminoese Befestigung trennen bis 30 cm**
Deckschicht und bituminöse Tragschicht sind geradlinig
und senkrecht mittels geeigneter Schneidtechnik (z. B.
Fugenschneider) zu schneiden. Die Ausführung hat
erschütterungsarm und ohne Ausbrüche an den
Schnittkanten zu erfolgen.
Dicke der bituminösen Befestigung: über 15 cm bis 30
cm.
Menge: 80,000 lfdm

**2.3 Bituminoese Befestigung aufnehmen bis 30 cm**
Bituminöse Befestigung einschließlich ungebundener
Unterlage aus Schotter aufnehmen.
Dicke der bituminösen Befestigung: über 6 cm bis 15 cm.
Gesamtaufbruchtiefe: bis 30 cm.
Anfallendes Material ist auszubauen und zu trennen.
Wiederverwendbares Material ist fachgerecht zu gewinnen
und innerhalb der Baustelle zwischenzulagern. Nicht
wiederverwendbares Material geht in das Eigentum des
Auftragnehmers über und ist ordnungsgemäß von der
Baustelle zu entfernen und zu entsorgen.
Die Leistung umfasst sämtliche Nebenarbeiten,
insbesondere das Aufnehmen, Laden, Abfahren,
Zwischenlagern sowie die fachgerechte Entsorgung.
Menge: 50,000 m²

**2.4 Bituminoese Befestigung aufnehmen bis 50 cm**
Bituminöse Befestigung einschließlich ungebundener
Unterlage aus Schotter aufnehmen.
Dicke der bituminösen Befestigung: über 15 cm bis 30
cm.
Gesamtaufbruchtiefe: bis 50 cm.
Anfallendes Material ist lagenweise auszubauen und nach
Stoffarten zu trennen. Wiederverwendbares Material ist
fachgerecht zu gewinnen und innerhalb der Baustelle
zwischenzulagern. Nicht wiederverwendbares Material
geht in das Eigentum des Auftragnehmers über und ist
ordnungsgemäß von der Baustelle zu entfernen und zu
entsorgen.
Die Leistung umfasst sämtliche Nebenarbeiten,
insbesondere das Aufnehmen, Laden, Abfahren,
Zwischenlagern sowie die fachgerechte Entsorgung.
Menge: 40,000 m²

**2.5 Planum herstellen**
Das Planum ist auf Sollhöhe und -neigung entsprechend
den Planunterlagen herzustellen und zu profilieren.
Unebenheiten sind zu beseitigen, der Untergrund ist zu
lockern, zu ebnen und standsicher zu verdichten.
Die geforderte Ebenheit und Tragfähigkeit sind gemäß
den einschlägigen technischen Vorschriften
herzustellen.
Überschüssiges oder ungeeignetes Material ist
aufzunehmen, zu laden und zu entfernen.
Die Leistung umfasst alle erforderlichen Nebenarbeiten.
Menge: 150,000 m²

**2.6 Betonsteinpflaster aufnehmen und verlegen**
Aufnehmen von Betonsteinpflaster unterschiedlicher
Materialien und Formate, verzahnt und unverzahnt, bis
zu einer Dicke von 10 cm, aus Verlegung in Sand- bzw.
Splittbettung.
Die aufgenommenen Steine sind zu reinigen und innerhalb
des Baustellenbereichs zwischenzulagern.
Anschließend sind die zwischengelagerten Pflastersteine
wieder aufzunehmen und im vom Auftragnehmer zu
liefernden Bettungsmaterial höhen- und fluchtgerecht im
vorhandenen Verband fachgerecht zu verlegen. Das
Pflaster ist abzurütteln, einzuschlämmen und
abschließend zu reinigen.
Nicht wiederverwendbare Materialien sowie
überschüssiges Aufbruchmaterial gehen in das Eigentum
des Auftragnehmers über und sind ordnungsgemäß von der
Baustelle zu entfernen und zu entsorgen.
Bettungsmaterial: Splitt 2/5 mm
Dicke der Bettung: 3-4 cm
Einschließlich aller erforderlichen Nebenarbeiten.
Menge: 100,000 m²

**2.7 Betonsteinpflaster aufnehmen und verlegen Kleinflächen**
Aufnehmen von Betonsteinpflaster unterschiedlicher
Materialien und Formate, verzahnt und unverzahnt, bis
zu einer Dicke von 10 cm, aus Verlegung in Sand- bzw.
Splittbettung, auf Einzelflächen bis 2,00 m².
Die aufgenommenen Steine sind zu reinigen und innerhalb
des Baustellenbereichs zwischenzulagern.
Anschließend sind die zwischengelagerten Pflastersteine
wieder aufzunehmen und im vom Auftragnehmer zu
liefernden Bettungsmaterial höhen- und fluchtgerecht im
vorhandenen Verband fachgerecht zu verlegen. Das
Pflaster ist abzurütteln, einzuschlämmen und
abschließend zu reinigen.
Nicht wiederverwendbare Materialien sowie
überschüssiges Aufbruchgut gehen in das Eigentum des
Auftragnehmers über und sind von der Baustelle zu
entfernen und ordnungsgemäß zu entsorgen.
Bettungsmaterial: Splitt 2/5 mm
Bettungsdicke: 3-4 cm
Einschließlich aller erforderlichen Nebenarbeiten.
Menge: 50,000 m²

**2.8 Gehwegplatten aufnehmen und verlegen**
Gehwegplatten aus Beton, Dicke ca. 4 cm, einschließlich
Bettung aufnehmen. Tragschicht aufbrechen.
Wiederverwendbare Platten reinigen und innerhalb der
Baustelle zwischenlagern.
Zwischengelagerte Platten aufnehmen und in ein bauseits
geliefertes Bettungsmaterial höhen- und fluchtgerecht
verlegen. Belag abrütteln, Fugen einschlämmen und
Oberfläche reinigen.
Nicht wiederverwendbare Platten sowie anfallendes
Aufbruchmaterial gehen in das Eigentum des
Auftragnehmers über und sind von der Baustelle zu
entfernen und ordnungsgemäß zu entsorgen.
Menge: 50,000 m²

**2.9 Klinkerpflaster aufnehmen und verlegen**
Klinkerpflaster, Verlegeart hochkant, einschließlich
Bettung aufnehmen.
Wiederverwendbare Pflastersteine reinigen und sortiert
innerhalb der Baustelle lagern.
Zwischengelagerte Klinkersteine in Fahrbahn- und
Nebenflächen hochkant verlegen.
Pflasterbett aus Splitt 2/5 herstellen, Dicke im
verdichteten Zustand 4 cm.
Fugen mit geeignetem Pflastersand verfüllen und
einschlämmen.
Nicht wiederverwendbare Steine sowie anfallendes
Aufbruchmaterial gehen in das Eigentum des
Auftragnehmers über und sind von der Baustelle zu
entfernen und fachgerecht zu entsorgen.
Menge: 30,000 m²

**2.10 Kleinpflaster ( Naturstein ) aufnehmen und setzen**
Kleinpflaster aus Naturstein (Granit oder Grauwacke),
Steinformat bis ca. 90/90/90 mm, einschließlich
vorhandenem Unterbau aufnehmen.
Pflastersteine sorgfältig reinigen und innerhalb der
Baustelle lagern.
Kleinpflaster einschließlich Unterbau wieder
herstellen.
Unterbeton der Festigkeitsklasse C 12/15 in einer Dicke
von bis zu 10 cm (im verdichteten Zustand) herstellen.
Pflaster fachgerecht verlegen und Fugen mit
Zementmörtel einschlämmen. Oberfläche vor dem Abbinden
des Mörtels reinigen.
Nicht wiederverwendbare Stoffe sowie anfallendes
Aufbruchmaterial gehen in das Eigentum des
Auftragnehmers über und sind von der Baustelle zu
entfernen und ordnungsgemäß zu entsorgen.
Menge: 10,000 m²

**2.11 Hoch/Tiefbord aufnehmen und setzen**
Betonbordsteine, als Hoch- oder Tiefbord,
unterschiedlicher Abmessungen, in Beton versetzt
aufnehmen, säubern, an geeigneter Stelle zwischenlagern
und nach der Rohrgrabenverfüllung wieder höhen- und
fluchtgerecht einbauen.
Einschließlich der erforderlichen Erd- und
Hinterfüllungsarbeiten sowie Zwischentransporte.
Betonsohle: 20 cm dick,  X0, C 12/15.
Die Rückenstütze ist in ganzer Höhe 10 cm dick
auszuführen. Die Oberkante der Rückenstütze richtet
sich nach der Dicke der angrenzenden
Oberflächenbefestigung. Die Oberfläche der Rückenstütze
leicht abgeschrägen.Einschließlich Erd- und
Hinterfüllungsarbeiten.
Nicht wiederverwendbare Materialien gehen in Eigentum
des AN über und sind von der Baustelle zu entfernen.
Menge: 15,000 lfdm

**2.12 Rasenbordsteine aufnehmen und setzen**
Rasenbordsteine ca. 5/20 cm,
als Tief- oder Hochbord in Beton oder Moertel versetzt.
Moertelschicht und Rueckenstuetze aufbrechen.
Wiederverwendbare Bordsteine saeubern und
zwischenlagern.
Rasenbordsteine setzen einschliesslich der
Aussparungen fuer bzw. der Anpassungen an Strassenablaeufe als Tief- oder Hochbord.
Rueckenstuetze und Unterbeton aus Beton C 16/20 herstellen.
Nicht wiederverwendbare Bordsteine und uebriges Aufbruchgut in Eigentum des AN uebernehmen und von der
Baustelle entfernen.
Menge: 5,000 lfdm

**2.13 Rinnensteine aufnehmen und neu versetzen**
Aufnehmen von ein- oder mehrreihigen Rinnen aus
Betonsteinen, Natursteinen oder Rinnenplatten
einschließlich aller Befestigungen, zur
Wiederverwendung geeignetes Material säubern und
ordnungsgemäß auf der Baustelle zwischenlagern.
Nach Herstellung und Verdichtung der
Rohrgrabenverfüllung die zwischengelagerten
Rinnensteine aufnehmen und auf einer 20 cm dicken
Betonsohle aus Beton C 12/15, Expositionsklasse X0,
höhen- und fluchtgerecht wieder versetzen.
Die Stoßfugen sind mit Mörtel MG III vollflächig
einzuschlämmen. Anfallendes Oberflächenwasser ist bis
zum Abbinden des Fugenmörtels fachgerecht umzuleiten
bzw. überzuleiten.
Einschließlich aller erforderlichen Erdarbeiten sowie
Nebenleistungen.
Nicht wiederverwendbare Stoffe und Materialien gehen in
das Eigentum des Auftragnehmers über und sind
fachgerecht von der Baustelle zu entfernen und zu
entsorgen.
Menge: 15,000 lfdm

**2.14 Sandboden liefern und einbauen, (Wgam.)**
Lehm- und steinfreien Boden als Massenausgleich
liefern, profilgerecht in den Auftragsbereichen
einbauen und lagenweise verdichten.
Material: grobkörniger Boden gemäß den einschlägigen
technischen Vorschriften und ZTV.
Das Herstellen und Nacharbeiten des erforderlichen
Planums ist in den Einheitspreis einzurechnen und wird
nicht gesondert vergütet.
Einschließlich aller Nebenleistungen,
Verdichtungsarbeiten sowie der erforderlichen Geräte-
und Transportleistungen.
Menge: 100,000 m3

**2.15 Tragschicht aufnehmen und einbauen**
Schottertragschicht aufnehmen, laden und zur
Wiederverwendung auf der Baustelle zwischenlagern.
Dicke der aufzunehmenden Tragschicht: über 10 cm bis 20
cm.
Nach Abschluss der Arbeiten die zwischengelagerte
Schottertragschicht in einer Stärke von 10 bis 20 cm
profilgerecht wieder einbauen und lagenweise
verdichten.
Der erforderliche Verformungsmodul auf der Oberfläche
beträgt mindestens EV2 = 120 MN/m².
Fehlendes Material wird gesondert vergütet.
Einschließlich sämtlicher Nebenleistungen,
Verdichtungsarbeiten sowie erforderlicher Geräte- und
Transportleistungen.
Menge: 100,000 m²

**2.16 Schotter liefern und einbauen**
Schottertragschicht aus Schotter 0/45 mm liefern,
profilgerecht einbauen und lagenweise verdichten.
Einbaudicke entsprechend den örtlichen Erfordernissen
und unterschiedlich stark.
Die Leistung dient dem Ausgleich auf vorhandenem
Unterbau bzw. Planum in Fahrbahnen und Einfahrten.
Der erforderliche Verformungsmodul auf der Oberfläche
beträgt mindestens EV2 = 120 MN/m².
Einschließlich aller Nebenleistungen sowie
erforderlicher Geräte- und Transportleistungen.
Wiegekarten sind der Bauleitung spätestens am auf die
Lieferung folgenden Arbeitstag vorzulegen.
Menge: 30,000 to

**2.17 Brechsand-Splitt Gemisch**
Brechsand-Splitt-Gemisch der Körnung 0/5 mm aus
Hartgestein, z. B. Diabas oder Basalt, liefern und als
Bettung profilgerecht einbauen.
Dicke der Bettung im verdichteten Zustand: 3 cm.
Das Bettungsmaterial ist gleichmäßig zu verteilen und
entsprechend den technischen Vorschriften abzuziehen
und zu verdichten.
Einschließlich sämtlicher Nebenleistungen sowie
erforderlicher Geräte- und Transportleistungen.
Menge: 5,000 to

**2.18 Tragschicht für AN**
Tragschicht aus Packlage aufnehmen, lösen, laden und
zur Verfügung des Auftragnehmers abfahren.
Dicke der Tragschicht: über 10 cm bis 25 cm.
Menge: 10,000 m²

**2.19 Schnittkanten für Pflasterbeläge herstellen**
Pflasterbeläge aus Betonstein- und Klinkerpflaster
einschließlich der erforderlichen Passstücke an Kanten,
Einbauten, Anschlüssen und Aussparungen fachgerecht
zuschneiden bzw. bearbeiten und einpassen.
Das Schneiden oder Zuarbeiten der Pflastersteine ist
mit geeigneten Geräten auszuführen. Sichtkanten sind
sauber und passgenau herzustellen.
Einschließlich sämtlicher Nebenleistungen.
Menge: 20,000 lfdm

**2.20 Betonsteinpflaster lief. u. einb. 8 cm grau neu**
Pflasterdecke aus Betonpflastersteinen in Fahrbahnen
und Nebenflächen herstellen.
Betonpflastersteine nach DIN EN 1338, Format 100/200/80
mm, ohne Farbzusatz, im Fischgrätverband verlegen.
Fugen mit Pflastersand verfüllen und einschlämmen,
überschüssiges Material entfernen.
Bettung aus Sand herstellen, Bettungsdicke im
verdichteten Zustand 4 cm.
Menge: 150,000 m²

**2.21 Betonsteinpflaster lief. u. einb. 8 cm grau gebraucht**
Wie in Pos. vor beschrieben, jedoch mit gebrauchten
Betonpflastersteinen, Format 100/200/80 mm, Farbe grau,
mit Fase.
Das Pflaster ist vom Lagerplatz des AG/AN aufzunehmen,
zu verladen, zur Baustelle zu transportieren und
fachgerecht einzubauen.
Die Pflastersteine sind höhen- und fluchtgerecht im
vorgesehenen Verband zu verlegen und entsprechend den
technischen Vorschriften abzurütteln und zu verfugen.
Einschließlich aller erforderlichen Nebenleistungen
sowie Transport-, Lade- und Verdichtungsarbeiten.
Menge: 20,000 m²

**2.22 Asphaltmischgut liefern**
Kalt verarbeitbares Asphaltmischgut liefern, in
Schadstellen der Fahrbahn einbauen und fachgerecht
verdichten.
Die Schadstellen sind vor Beginn der Arbeiten gründlich
zu reinigen. Die Wandungen der Schadstellen sind
senkrecht und sauber abzukanten.
Vor dem Einbau des Asphaltmischgutes sind die
Anschlussflächen mit Bitumenemulsion vorzubespritzen.
Ausbruch- und Aufbruchmaterial geht in das Eigentum des
Auftragnehmers über und ist fachgerecht von der
Baustelle zu entfernen und zu entsorgen.
Einschließlich sämtlicher Nebenleistungen sowie
erforderlicher Geräte-, Transport- und
Verdichtungsarbeiten.
Menge: 5,000 to

**2.23 Oberboden abtragen und andecken**
Vorhandenen Oberboden einschließlich Vegetationsschicht
abtragen und zur Wiederverwendung auf der Baustelle
ordnungsgemäß zwischenlagern.
Nach Abschluss der Arbeiten den zwischengelagerten
Oberboden profilgerecht wieder aufbringen und
entsprechend den örtlichen Anforderungen andecken.
Einschließlich sämtlicher Nebenleistungen sowie
erforderlicher Lade-, Transport- und
Profilierungsarbeiten.
Menge: 300,000 m²

**2.24 Oberboden liefern und andecken**
Oberboden liefern und profilgerecht auf den
vorgesehenen Flächen andecken.
Die Andeckung erfolgt auf Böschungen, Seitenstreifen,
Trennstreifen und ähnlichen Flächen.
Dicke der Oberbodenandeckung im verdichteten Zustand:
10 cm.
Der Oberboden ist gleichmäßig zu verteilen und
entsprechend den örtlichen Gegebenheiten profilgerecht
herzurichten.
Einschließlich sämtlicher Nebenleistungen sowie
erforderlicher Lade-, Transport- und
Profilierungsarbeiten.
Menge: 50,000 m³

**2.25 Oberbodenflächen ansaeen, Saatgut 20 g/m2**
Angedeckten Oberboden für die Ansaat vorbereiten und
zur Herstellung einer geschlossenen Vegetationsdecke
einsäen.
Die Flächen sind vor der Ansaat zu lockern, zu
egalisieren und von groben Verunreinigungen zu
befreien. Das Saatgut ist gleichmäßig auszubringen,
einzuarbeiten und anzudrücken.
Nicht ausreichend begrünte Flächen sind ohne gesonderte
Vergütung nachzusäen.
Saatgutmischung: Böschungsrasen.
Saatgutmenge: 20 g/m².
Einschließlich sämtlicher Nebenleistungen sowie
erforderlicher Pflegeleistungen bis zum Auflaufen der
Saat.
Menge: 300,000 m²

**2.26 Geotextil liefern und einbauen**
Geotextil der Geotextilrobustheitsklasse GRK 3 liefern
und in der Leitungszone fachgerecht einbauen.
Das Geotextil ist als Trenn- und Filterlage zum Schutz
gegen das Eindringen von Feinmaterial in das
Filtermaterial mit innenliegendem Teilsickerrohr
einzubauen.
Stöße und Überlappungen sind mit mindestens 20 cm
Überdeckung herzustellen.
Das Geotextil ist faltenfrei und entsprechend den
Einbauvorschriften zu verlegen.
Einschließlich sämtlicher Nebenleistungen sowie
erforderlicher Zuschneide- und Anpassungsarbeiten.
Menge: 20,000 m²

### Titel 3 Querungen und Kreuzungen

**3.1 Suchschachtungen herstellen**
Suchschachtungen zur höhen- und lagemäßigen Erfassung
vorhandener Versorgungs- und Entsorgungsleitungen
herstellen.
Die Ausführung erfolgt vor Beginn der Rohrgraben- bzw.
Baugrubenherstellung gemäß den Vorgaben der zuständigen
Versorgungsträger und Behörden.
Die Suchschachtungen sind in Böden gemäß DIN 18300
herzustellen. Die Arbeiten erfolgen als Handschachtung
mit erforderlicher maschineller Unterstützung.
Maximale Abmessungen der Suchschachtungen:
Länge / Breite / Tiefe: 1,50 m / 0,50 m / 1,30 m.
Freigelegte Leitungen sind fachgerecht zu sichern und
gegen Beschädigungen zu schützen. Nach erfolgter
Erfassung sind die Suchschachtungen lagenweise
fachgerecht zu verfüllen und zu verdichten.
Die Leistung umfasst sämtliche Nebenarbeiten,
insbesondere:
vorsichtiges Freilegen von Leitungen
ggf. Handschachtung im Leitungsbereich
Sicherungsmaßnahmen
Wiederverfüllung und Verdichtung
Der Auftragnehmer hat einen Nachweis über die
ausgeführten Leistungen mittels aussagekräftiger
Fotodokumentation in Verbindung mit dem Aufmaß zu
erbringen.
Die Aufmaße sind der Bauleitung des Auftraggebers
unverzüglich, spätestens jedoch im Rahmen der
wöchentlichen Baubesprechung, zur Prüfung und
Unterzeichnung vorzulegen.
Menge: 80,000 St

**3.2 Parallel verlaufende Versorgungsleitungen**
Sichern von parallel verlaufenden, erdverlegten
Versorgungsleitungen, Kabeln und Leitungen während der
Bauzeit.
Die zu sichernden Leitungen weisen Nennweiten bis DN
150 mm auf. Die Sicherung hat entsprechend den Vorgaben
der jeweiligen Versorgungsträger sowie den geltenden
technischen Regelwerken zu erfolgen. Eine Beschädigung
oder Beeinträchtigung der Leitungen ist auszuschließen.
Die Leistung umfasst alle erforderlichen Maßnahmen zur
Sicherung der Leitungen während der gesamten Bauzeit,
einschließlich erforderlicher Unterstützungen,
Aufhängungen, Abfangungen sowie Schutzmaßnahmen.
Mit der Vergütung dieser Position sind sämtliche
Erschwernisse abgegolten, die sich insbesondere ergeben
bei:
Herstellung des Baugrubenverbaus
Bodenaushubarbeiten
Rohrverlegearbeiten
sonstigen Arbeiten im Bereich der Leitungen
Diese Erschwernisse werden nicht gesondert vergütet.
Abrechnung:
Als eine Einheit (1 Stück) gilt auch ein Leitungsbündel
aus mehreren Einzelkabeln und/oder Leerrohren, sofern
dieses eine lichte Breite von maximal 0,50 m (in der
Draufsicht) nicht überschreitet.
Überschreitet der Abstand zwischen den einzelnen
Leitungen 0,50 m, wird jede Leitung gesondert
abgerechnet. Maßgebend ist hierbei der jeweils
geringste Abstand zwischen den Leitungen. Die
angegebenen Maße beziehen sich auf die Draufsicht.
Nachweisführung:
Der Auftragnehmer hat einen Nachweis über die
ausgeführten Leistungen mittels aussagekräftiger
Fotodokumentation in Verbindung mit dem Aufmaß zu
erbringen.
Die Aufmaße sind der Bauleitung des Auftraggebers
unverzüglich, spätestens jedoch im Rahmen der
wöchentlichen Baubesprechung, zur Prüfung und
Unterzeichnung vorzulegen.
Menge: 20,000 lfdm

**3.3 Kreuzungen von Versorgungsleitungen**
Kreuzungen mit vorhandenen Versorgungsleitungen
herstellen.
Die Ausführung hat gemäß den Vorschriften und Auflagen
der jeweiligen Versorgungsträger zu erfolgen.
Erforderliche Abstimmungen, Anzeigen und Genehmigungen
sind durch den Auftragnehmer eigenverantwortlich
einzuholen und in die Leistung einzukalkulieren.
Eventuell erforderliche Materialien, wie
Fehlmaterialien, Anschlussstücke sowie
Trassenwarnbänder, sind durch den Auftragnehmer zu
liefern und in den Einheitspreis einzurechnen.
Vorhandene Versorgungsleitungen sind während der
Arbeiten fachgerecht freizulegen, zu sichern und gegen
Beschädigungen zu schützen. Der Betrieb der Leitungen
darf nicht beeinträchtigt werden.
Sämtliche Erschwernisse, die sich durch vorhandene
Versorgungsleitungen ergeben, insbesondere bei:
Bodenaushub
Verbauarbeiten
Wasserhaltung
Rohrverlegung
sind in die Einheitspreise einzukalkulieren und werden
nicht gesondert vergütet.
Die zu kreuzenden Leitungen weisen Durchmesser bis DN
150 mm auf. Leitungsbündel mit einer Breite bis 0,60 m
werden als eine Einheit gewertet.
Der maximale Kreuzungswinkel zur Rohrachse beträgt 45°.
Die Leistung umfasst alle erforderlichen Nebenarbeiten,
insbesondere Handschachtung im Leitungsbereich,
Sicherungsmaßnahmen sowie die ordnungsgemäße
Wiederherstellung der Trasse.
Der Auftragnehmer hat einen Nachweis über die
ausgeführten Leistungen mittels aussagekräftiger
Fotodokumentation in Verbindung mit dem Aufmaß zu
erbringen.
Die Aufmaße sind der Bauleitung des Auftraggebers
unverzüglich, spätestens jedoch im Rahmen der
wöchentlichen Baubesprechung, zur Prüfung und
Unterzeichnung vorzulegen.
Menge: 70,000 St

**3.4 Kreuzungen von Entsorgungsleitungen**
Die Herstellung der Kreuzungen hat unter Beachtung der
einschlägigen Vorschriften und Auflagen der jeweiligen
Leitungsträger zu erfolgen. Erforderliche Abstimmungen,
Anzeigen und Genehmigungen sind vom Auftragnehmer
eigenverantwortlich einzuholen und in die Leistung
einzukalkulieren.
Vorhandene Entsorgungsleitungen sind während der
gesamten Bauzeit fachgerecht zu sichern und gegen
Beschädigungen zu schützen. Notwendige Maßnahmen zur
Aufrechterhaltung des Betriebes dürfen nicht
beeinträchtigt werden.
Sämtliche Erschwernisse, die sich durch das
Vorhandensein der Entsorgungsleitungen ergeben,
insbesondere bei:
Bodenaushub
Verbauarbeiten
Wasserhaltung
Rohrverlegung
sind in die Einheitspreise einzurechnen und werden
nicht gesondert vergütet.
Die zu kreuzenden Leitungen weisen Durchmesser bis DN
300 mm auf.
Der Kreuzungswinkel zur Rohrachse beträgt maximal 45°.
Die Leistung umfasst alle erforderlichen Nebenarbeiten,
Hilfsmittel und Sicherungsmaßnahmen, einschließlich
Freilegen von Hand im Bereich der Leitungen, soweit
erforderlich.
Der Auftragnehmer hat einen Nachweis über die
ausgeführten Leistungen mittels aussagekräftiger
Fotodokumentation in Verbindung mit dem Aufmaß zu
erbringen.
Die Aufmaße sind der Bauleitung des Auftraggebers
unverzüglich, spätestens jedoch im Rahmen der
wöchentlichen Baubesprechung, zur Prüfung und
Unterzeichnung vorzulegen.
Menge: 20,000 St

### Titel 4 Rohrgraben und Baugrube

*Hinweis*
Rohrgraben
Rohrgraben für Rohrleitungen aller Materialien mit
Nennweiten von DN 100 bis DN 400, nach DIN EN 1610,
herstellen.
Der anstehende Boden ist zu lösen und, soweit die
örtlichen Verhältnisse dies zulassen, seitlich des
Rohrgrabens zu lagern. Nach Durchführung der
Rohrverlegearbeiten ist der Rohrgraben mit dem
geeigneten Aushubmaterial wieder zu verfüllen und
lagenweise, in Lagen von ca. 30 cm, ordnungsgemäß zu
verdichten. Erforderlichenfalls ist das Material
einzuschlämmen.
Die Grabensohle ist entsprechend den Erfordernissen der
Rohrverlegung herzustellen und so zu glätten bzw.
vorzubereiten, dass die Rohre über ihre gesamte Länge
gleichmäßig aufliegen. Die Rohrbettung ist entsprechend
den Erfordernissen der Rohrleitung herzustellen.
Besondere Sorgfalt ist bei der Verfüllung und
Verdichtung im Bereich seitlich der verlegten
Rohrleitungen sowie im Bereich kreuzender und parallel
verlaufender Versorgungsleitungen anzuwenden.
Der erforderliche Verbau ist gemäß den einschlägigen
Vorschriften und Regelwerken nach Wahl des
Auftragnehmers herzustellen, vorzuhalten, umzusetzen
und nach Abschluss der Arbeiten wieder zu entfernen.
Mit dem Einheitspreis sind sämtliche für die
Herstellung und Wiederverfüllung des Rohrgrabens
erforderlichen Leistungen abgegolten, insbesondere das
Vorhalten und Umsetzen der erforderlichen Geräte und
Hilfsmittel, Betriebsstoffe, Verbau- und
Aussteifungsmaterialien, die Sicherung des Rohrgrabens,
die Herstellung und Beseitigung erforderlicher Überwege
sowie der erforderliche Bodenlängstransport.
Geeigneter Aushubboden ist für die Wiederverfüllung zu
verwenden. Nicht geeigneter bzw. überschüssiger Boden
ist aufzunehmen, zu laden und abzufahren sowie einer
ordnungsgemäßen Verwertung bzw. Entsorgung zuzuführen.
Besondere Leistungen, die über den üblichen Umfang der
Rohrgrabenarbeiten hinausgehen, werden nach vorheriger
Abstimmung mit dem Auftraggeber und nach tatsächlichem
Aufwand vergütet.

**4.1 Rohrgraben bis 1,00 m tief**
Rohrgraben für Rohrleitungen aller Materialien, bis 1,
00 m Grabentiefe, wie vor beschrieben, herstellen.
Menge: 400,000 lfdm

**4.2 Rohrgraben bis 1,50 m tief**
Rohrgraben für Rohrleitungen aller Materialien, bis 1,
50 m Grabentiefe, wie vor beschrieben, herstellen.
Menge: 250,000 lfdm

**4.3 Rohrgraben bis 2,00 m tief**
Rohrgraben für Rohrleitungen aller Materialien, bis 2,
00 m Grabentiefe, wie vor beschrieben, herstellen.
Menge: 50,000 lfdm

**4.4 Rohrgraben bis 2,50 m tief**
Rohrgraben für Rohrleitungen aller Materialien, bis 2,
50 m Grabentiefe, wie vor beschrieben, herstellen..
Menge: 10,000 lfdm

**4.5 Rohrgraben bis 3,00 m tief**
Rohrgraben für Rohrleitungen aller Materialien, bis 3,
00 m Grabentiefe, wie vor beschrieben, herstellen..
Menge: 10,000 lfdm

**4.6 Rohrgraben bis 3,50 m tief**
Rohrgraben für Rohrleitungen aller Materialien, bis 3,
50 m Grabentiefe, wie vor beschrieben, herstellen..
Menge: 5,000 lfdm

**4.7 Leitungsgraben bis 1,25m**
Leitungsgraben für Drainageleitungen,
Druckrohrleitungen (DRL) sowie sonstige Leitungen bis
zu einer Grabentiefe von 1,25 m herstellen.
Der Aushub ist in den anstehenden Bodenverhältnissen
entsprechend den örtlichen Gegebenheiten auszuführen.
Der Aushubboden kann, soweit die örtlichen Verhältnisse
dies zulassen, seitlich des Leitungsgrabens gelagert
werden.
Die Grabensohle ist entsprechend den Erfordernissen der
jeweiligen Leitungsverlegung herzustellen und zu
glätten, sodass die Leitungen fachgerecht verlegt und
gleichmäßig aufgelagert werden können.
Nach erfolgter Leitungsverlegung ist der Leitungsgraben
mit geeignetem Boden lagenweise zu verfüllen und
ordnungsgemäß zu verdichten.
Erforderliche Sicherungsmaßnahmen sind entsprechend den
örtlichen und statischen Erfordernissen auszuführen.
Mit dem Einheitspreis sind sämtliche für die
Herstellung, Wiederverfüllung und Verdichtung des
Leitungsgrabens erforderlichen Nebenleistungen,
einschließlich Geräte, Maschinen, Betriebsstoffe und
erforderlicher Hilfsmittel, abgegolten.
Menge: 50,000 lfdm

**4.8 Rohrgraben in Handschachtung**
Zulage zum Rohrgraben für die Herstellung des
Rohrgrabens in Bereichen, in denen eine maschinelle
Aushebung aufgrund der örtlichen Verhältnisse nicht
möglich oder nicht zulässig ist.
Ausführung im Handschachtverfahren bei
unterschiedlichen Grabentiefen bis max. 2,00 m
unterhalb der vorhandenen Straßenbefestigung.
Die Ausführung erfolgt nur nach vorheriger Abstimmung
und Anordnung durch die Bauleitung.
Mit der Zulage sind die durch die Handschachtung
bedingten Mehraufwendungen für Lösen, Ausheben, Fördern
und seitliches Lagern des Bodens abgegolten.
Menge: 10,000 m3

**4.9 Grabenverbau über 1,25 m bis 2,00 m**
Herstellen, Vorhalten und Beseitigen eines
Grabenverbaus für Rohrleitungsgräben mit einer
Verbauhöhe von über 1,25 m bis 2,00 m entsprechend den
statischen und konstruktiven Erfordernissen.
Der Verbau ist gemäß DIN 4124 sowie den einschlägigen
Unfallverhütungsvorschriften und den anerkannten Regeln
der Technik auszuführen.
Die Ausführung erfolgt mit einem geeigneten
Verbausystem, z. B. Verbaugerät, Verbauplatten,
Kanaldielen oder vergleichbaren Systemen, nach Wahl des
Auftragnehmers.
Die Leistung umfasst insbesondere:
Liefern, Antransport, Einbau und fachgerechtes
Aufstellen des Verbaus,
erforderliche Aussteifungen und Verbindungsmittel,
Vorhalten des Verbaus für die Dauer der Nutzung,
erforderliches Anpassen an wechselnde Bodenverhältnisse
und Grabentiefen,
Sicherstellung der Standsicherheit während der gesamten
Bauzeit,
erforderliches Umsetzen des Verbaus innerhalb der
jeweiligen Einzelmaßnahme,
fachgerechten Rückbau und Abtransport nach Beendigung
der Arbeiten.
Der Verbau ist entsprechend dem Baufortschritt
fachgerecht ein- und auszubauen. Alle zur
ordnungsgemäßen Sicherung des Rohrgrabens
erforderlichen Nebenleistungen sind mit dem
Einheitspreis abgegolten.
Menge: 20,000 lfdm

**4.10 Grabenverbau über 2,00 m bis 3,00 m**
Herstellen, Vorhalten und Beseitigen eines
Grabenverbaus für Rohrleitungsgräben mit einer
Verbauhöhe von über 2,00 m bis 3,00 m entsprechend den
statischen und konstruktiven Erfordernissen.
Der Verbau ist gemäß DIN 4124 sowie den einschlägigen
Unfallverhütungsvorschriften und den anerkannten Regeln
der Technik auszuführen.
Die Ausführung erfolgt mit einem geeigneten
Verbausystem, z. B. Verbaugerät, Verbauplatten,
Kanaldielen oder vergleichbaren Systemen, nach Wahl des
Auftragnehmers.
Die Leistung umfasst insbesondere:
Liefern, Antransport, Einbau und fachgerechtes
Aufstellen des Verbaus,
erforderliche Aussteifungen und Verbindungsmittel,
Vorhalten des Verbaus für die Dauer der Nutzung,
erforderliches Anpassen an wechselnde Bodenverhältnisse
und Grabentiefen,
Sicherstellung der Standsicherheit während der gesamten
Bauzeit,
erforderliches Umsetzen des Verbaus innerhalb der
jeweiligen Einzelmaßnahme,
fachgerechten Rückbau und Abtransport nach Beendigung
der Arbeiten.
Der Verbau ist entsprechend dem Baufortschritt
fachgerecht ein- und auszubauen. Alle zur
ordnungsgemäßen Sicherung des Rohrgrabens
erforderlichen Nebenleistungen sind mit dem
Einheitspreis abgegolten.
Menge: 10,000 lfdm

**4.11 Grabenverbau über 3,00 m bis 3,50 m**
Herstellen, Vorhalten und Beseitigen eines
Grabenverbaus für Rohrleitungsgräben mit einer
Verbauhöhe von über 3,00 m bis 3,50 m entsprechend den
statischen und konstruktiven Erfordernissen.
Der Verbau ist gemäß DIN 4124 sowie den einschlägigen
Unfallverhütungsvorschriften und den anerkannten Regeln
der Technik auszuführen.
Die Ausführung erfolgt mit einem geeigneten
Verbausystem, z. B. Verbaugerät, Verbauplatten,
Kanaldielen oder vergleichbaren Systemen, nach Wahl des
Auftragnehmers.
Die Leistung umfasst insbesondere:
Liefern, Antransport, Einbau und fachgerechtes
Aufstellen des Verbaus,
erforderliche Aussteifungen und Verbindungsmittel,
Vorhalten des Verbaus für die Dauer der Nutzung,
erforderliches Anpassen an wechselnde Bodenverhältnisse
und Grabentiefen,
Sicherstellung der Standsicherheit während der gesamten
Bauzeit,
erforderliches Umsetzen des Verbaus innerhalb der
jeweiligen Einzelmaßnahme,
fachgerechten Rückbau und Abtransport nach Beendigung
der Arbeiten.
Der Verbau ist entsprechend dem Baufortschritt
fachgerecht ein- und auszubauen. Alle zur
ordnungsgemäßen Sicherung des Rohrgrabens
erforderlichen Nebenleistungen sind mit dem
Einheitspreis abgegolten.
Menge: 5,000 lfdm

*Hinweis*
Wasserhaltungsarbeiten Rohrgraben
Wasserhaltung (Grundwasserabsenkung) für sämtliche
Kanalbauarbeiten, einschließlich der Herstellung von
Hausanschlüssen, Hauptkanälen und sämtlichen
zugehörigen Schachtbauwerken.
Die erforderlichen Maßnahmen zur Grundwasserabsenkung
und Wasserhaltung sind für alle Arbeiten im
Kanalbereich vollständig zu berücksichtigen und auf die
jeweiligen Baugruben, Rohrgräben und Schachtbaugruben
abzustimmen.

Es ist eine geschlossene Wasserhaltung erforderlich.
Die Vakuumlanzen sind bis zu 1,50 m unterhalb der
Aushubsohle einzubauen.

Ein Mindestabstand von > = 50 cm zwischen Aushubsohle
und Grundwasserstand ist einzuhalten.

Um die Geräuschemission während der Absenkphase so
gering wie möglich zu halten, ist ein schallgedämpftes
Antriebsaggregat für das Betreiben der Pumpen zu
verwenden.
Beschreibung der vorgesehenen Wasserhaltung:
____________________________________________
____________________________________________
____________________________________________

Vorhalten und Verlegen der Verbindungs- und
Abflußleitungen und aller erforderlichen Geräte und
Maschinen, der Betriebsstoffe und Werkzeuge sowie erf.
Erdarbeiten, Wasserfassungen, Schlammfänge, sowie
Umsetzen und umbauen der Anlage.

Wasserrechtliche Erlaubnisse sind Unternehmerseitig bei
der zuständigen Wasserbehörden zu besorgen.

Zu Beginn einer Absenkungsphase ist gemeinsam mit der
örtlichen Bauleitung der Grundwasserspiegel
festzustellen. Diese ermittelte Höhe ist Grundlage der
Abrechnung.
In diese Position sind die Mehrarbeiten an Schächten
und Bauwerken sowie alle Leistungen beim Bohren der
Filter,Drainage etc. und alle Oberflächenarbeiten
einzurechnen.
Abgerechnet wird nach Länge der verlegten Kanäle
einschließlich Schachtbauwerke.

Das geförderte Wasser ist schadlos abzuleiten.

Die Arbeiten für die Hausanschlussleitungen erfolgen im
Zuge der für den Hauptkanal erforderlichen
Grundwasserabsenkung. Eine gesonderte Wasserhaltung für
die Herstellung der Anschlussleitungen wird nicht
vergütet; ein etwaiger Mehraufwand ist in die
Positionen mit einzukalkulieren.

**4.12 Wasserhaltung bis 0,50 m**
Wasserhaltung bei einem Grundwasserstand bis
0,50 m über Rohrsohle, sonst wie vor beschrieben.
Menge: 10,000 lfdm

**4.13 Wasserhaltung bis 1,00 m**
Wasserhaltung bei einem Grundwasserstand bis
1,00 m über Rohrsohle, sonst wie vor beschrieben.
Menge: 10,000 lfdm

**4.14 Wasserhaltung bis 1,50 m**
Wasserhaltung bei einem Grundwasserstand bis
1,50 m über Rohrsohle, sonst wie vor beschrieben.
Menge: 10,000 lfdm

**4.15 Wasserhaltung bis 2,00 m**
Wasserhaltung bei einem Grundwasserstand bis
2,00 m über Rohrsohle, sonst wie vor beschrieben.
Menge: 5,000 lfdm

*Hinweis*
Baugrube
Baugrube ( Kopfloch ) zur Freilegung und Sanierung von
Fehl- und Schadstellen sowie zur Herstellung
zusätzlicher Anschlüsse an bestehenden Kanal- und
Rohrleitungen bzw. an Schachtbauwerken herstellen.
Geeignet für Rohrleitungen aus PVC, Steinzeug, Beton
und vergleichbaren Rohrwerkstoffen.
Die Baugrube ist bis zu einer Grundfläche von 1,00 m x
1,00 m herzustellen. Die Tiefe wird von Oberkante
Gelände bis ca. 15 cm unterhalb der Rohrsohle gemessen.
Die Baugrube ist entsprechend den örtlichen und
statischen Erfordernissen herzustellen und zu sichern.
Der Aushubboden ist, soweit geeignet und die örtlichen
Verhältnisse dies zulassen, seitlich zu lagern. Nach
Abschluss der Arbeiten ist die Baugrube mit geeignetem
Material lagenweise zu verfüllen und ordnungsgemäß zu
verdichten.
Die Grabensohle bzw. Baugrubensohle ist für die
Ausführung der Arbeiten entsprechend vorzubereiten.
Im Übrigen gelten die Ausführungsbedingungen und
Nebenleistungen gemäß Position "Rohrgraben".

**4.16 Baugrube ( Kopfloch ) bis 1,00 m Tiefe**
Baugrube bis 1,00 m Tiefe herstellen, sonst wie vor
beschrieben.
Menge: 20,000 St

**4.17 Baugrube ( Kopfloch ) bis 1,25 m Tiefe**
Baugrube bis 1,25 m Tiefe herstellen, sonst wie vor
beschrieben.
Menge: 30,000 St

*Hinweis*
Baugrube
Baugrube zur Freilegung und Sanierung von Fehl- und
Schadstellen sowie zur Herstellung zusätzlicher
Anschlüsse an bestehenden Kanal- und Rohrleitungen bzw.
an Schachtbauwerken herstellen.
Geeignet für Rohrleitungen aus PVC, Steinzeug, Beton
und vergleichbaren Rohrwerkstoffen.
Die Baugrube ist bis zu einer Grundfläche von 2,00 m x
2,00 m herzustellen. Die Tiefe wird von Oberkante
Gelände bis ca. 15 cm unterhalb der Rohrsohle gemessen.
Die Baugrube ist entsprechend den örtlichen und
statischen Erfordernissen herzustellen und zu sichern.
Der Aushubboden ist, soweit geeignet und die örtlichen
Verhältnisse dies zulassen, seitlich zu lagern. Nach
Abschluss der Arbeiten ist die Baugrube mit geeignetem
Material lagenweise zu verfüllen und ordnungsgemäß zu
verdichten.
Die Grabensohle bzw. Baugrubensohle ist für die
Ausführung der Arbeiten entsprechend vorzubereiten.
Im Übrigen gelten die Ausführungsbedingungen und
Nebenleistungen gemäß Position "Rohrgraben".

**4.18 Baugrube bis 1,00 m Tiefe**
Baugrube bis 1,00 m Tiefe herstellen, sonst wie vor
beschrieben.
Menge: 10,000 St

**4.19 Baugrube bis 1,50 m Tiefe**
Baugrube bis 1,50 m Tiefe herstellen, sonst wie vor
beschrieben.
Menge: 10,000 St

**4.20 Baugrube bis 2,00 m Tiefe**
Baugrube bis 2,00 m Tiefe herstellen, sonst wie vor
beschrieben.
Menge: 5,000 St

**4.21 Baugrube bis 2,50 m Tiefe**
Baugrube bis 2,50 m Tiefe herstellen, sonst wie vor
beschrieben.
Menge: 2,000 St

**4.22 Baugrube bis 3,00 m Tiefe**
Baugrube bis 3,00 m Tiefe herstellen, sonst wie vor
beschrieben.
Menge: 2,000 St

**4.23 Baugrube bis 3,50 m Tiefe**
Baugrube bis 3,50 m Tiefe herstellen, sonst wie vor
beschrieben.
Menge: 1,000 St

*Hinweis*
Baugrube
Baugrube zur Freilegung und Sanierung von Fehl- und
Schadstellen sowie zur Herstellung zusätzlicher
Anschlüsse an bestehenden Kanal- und Rohrleitungen bzw.
an Schachtbauwerken herstellen.
Geeignet für Rohrleitungen aus PVC, Steinzeug, Beton
und vergleichbaren Rohrwerkstoffen.
Die Baugrube ist bis zu einer Grundfläche von 3,00 m x
3,00 m herzustellen. Die Tiefe wird von Oberkante
Gelände bis ca. 15 cm unterhalb der Rohrsohle gemessen.
Die Baugrube ist entsprechend den örtlichen und
statischen Erfordernissen herzustellen und zu sichern.
Der Aushubboden ist, soweit geeignet und die örtlichen
Verhältnisse dies zulassen, seitlich zu lagern. Nach
Abschluss der Arbeiten ist die Baugrube mit geeignetem
Material lagenweise zu verfüllen und ordnungsgemäß zu
verdichten.
Die Grabensohle bzw. Baugrubensohle ist für die
Ausführung der Arbeiten entsprechend vorzubereiten.
Im Übrigen gelten die Ausführungsbedingungen und
Nebenleistungen gemäß Position "Rohrgraben".

**4.24 Baugrube bis 1,50 m Tiefe**
Baugrube bis 1,50 m Tiefe herstellen, sonst wie vor
beschrieben.
Menge: 1,000 St

**4.25 Baugrube bis 2,00 m Tiefe**
Baugrube bis 2,00 m Tiefe herstellen, sonst wie vor
beschrieben.
Menge: 1,000 St

**4.26 Baugrube bis 2,50 m Tiefe**
Baugrube bis 2,50 m Tiefe herstellen, sonst wie vor
beschrieben.
Menge: 1,000 St

**4.27 Baugrube bis 3,00 m Tiefe**
Baugrube bis 3,00 m Tiefe herstellen, sonst wie vor
beschrieben.
Menge: 1,000 St

**4.28 Baugrube bis 3,50 m Tiefe**
Baugrube bis 3,50 m Tiefe herstellen, sonst wie vor
beschrieben.
Menge: 1,000 St

**4.29 Verbau für Baugruben bis 2,00 m**
Verbau für Baugruben entsprechend den statischen und
konstruktiven Erfordernissen herstellen, vorhalten und
beseitigen.
Die Wahl des Verbausystems obliegt dem Auftragnehmer.
Das gewählte Verbausystem ist unter Berücksichtigung
der örtlichen Gegebenheiten, der statischen
Erfordernisse sowie der anerkannten Regeln der Technik
auszuwählen, zu bemessen und fachgerecht auszuführen.
Der Verbau muss den einschlägigen Vorschriften der
Berufsgenossenschaften, den geltenden
Arbeitsschutzbestimmungen sowie den anerkannten Regeln
der Technik entsprechen. Ein erforderlicher
Standsicherheitsnachweis ist auf Verlangen vorzulegen.
Ausführung für Baugruben mit:
Verbauhöhe: über 1,25 m bis 2,00 m
Sohlenbreite zwischen den Verbauwänden: bis 1,50 m
Die Leistung umfasst das Liefern, Antransportieren,
Einbauen, Aussteifen, Vorhalten, erforderliche Umsetzen
sowie den vollständigen Rückbau und Abtransport des
Verbaus einschließlich sämtlicher hierfür
erforderlicher Nebenleistungen.
Der Verbau ist entsprechend dem Baufortschritt
fachgerecht anzupassen und umzusetzen. Die
Standsicherheit der Baugrube ist während der gesamten
Bauzeit sicherzustellen.
Menge: 20,000 St

**4.30 Verbau für Baugruben bis 3,00 m**
Verbau für Baugruben entsprechend den statischen und
konstruktiven Erfordernissen herstellen, vorhalten und
beseitigen.
Der Verbau ist als Spundbohlenverbau auszuführen. Für
das Einbringen der Spundbohlen ist ein Nachweis über
den Einsatz eines vibrationsarmen Einbringverfahrens,
z. B. mittels vibrationsarmer Ramm- oder
Pressverfahren, auf Verlangen vorzulegen.
Der Verbau muss den einschlägigen Vorschriften der
Berufsgenossenschaften, den geltenden
Arbeitsschutzbestimmungen sowie den anerkannten Regeln
der Technik entsprechen. Ein erforderlicher
Standsicherheitsnachweis ist auf Verlangen vorzulegen.
Ausführung für Baugruben mit:
Verbauhöhe: über 2,00 m bis 3,00 m
Sohlenbreite zwischen den Verbauwänden: bis 2,00 m
Die Leistung umfasst das Liefern, Antransportieren,
Einbringen und fachgerechte Herstellen des
Spundbohlenverbaus einschließlich erforderlicher
Aussteifungen, das Vorhalten, erforderliche Umsetzen
sowie den vollständigen Rückbau und Abtransport des
Verbaus einschließlich sämtlicher Nebenleistungen.
Der Verbau ist entsprechend dem Baufortschritt
fachgerecht anzupassen und umzusetzen. Die
Standsicherheit der Baugrube ist während der gesamten
Bauzeit sicherzustellen.
Menge: 3,000 St

**4.31 Verbau für Baugruben bis 3,50 m**
Verbau für Baugruben entsprechend den statischen und
konstruktiven Erfordernissen herstellen, vorhalten und
beseitigen.
Der Verbau ist als Spundbohlenverbau auszuführen. Für
das Einbringen der Spundbohlen ist ein Nachweis über
den Einsatz eines vibrationsarmen Einbringverfahrens,
z. B. mittels vibrationsarmer Ramm- oder
Pressverfahren, auf Verlangen vorzulegen.
Der Verbau muss den einschlägigen Vorschriften der
Berufsgenossenschaften, den geltenden
Arbeitsschutzbestimmungen sowie den anerkannten Regeln
der Technik entsprechen. Ein erforderlicher
Standsicherheitsnachweis ist auf Verlangen vorzulegen.
Ausführung für Baugruben mit:
Verbauhöhe: über 3,00 m bis 3,50 m
Sohlenbreite zwischen den Verbauwänden: bis 2,00 m
Die Leistung umfasst das Liefern, Antransportieren,
Einbringen und fachgerechte Herstellen des
Spundbohlenverbaus einschließlich erforderlicher
Aussteifungen, das Vorhalten, erforderliche Umsetzen
sowie den vollständigen Rückbau und Abtransport des
Verbaus einschließlich sämtlicher Nebenleistungen.
Der Verbau ist entsprechend dem Baufortschritt
fachgerecht anzupassen und umzusetzen. Die
Standsicherheit der Baugrube ist während der gesamten
Bauzeit sicherzustellen.
Menge: 3,000 St

*Hinweis*
Wasserhaltungsarbeiten Baugruben
Wasserhaltung einschließlich erforderlicher
Grundwasserabsenkung für sämtliche im Zuge der
Baumaßnahme herzustellenden Baugruben und
Schachtbaugruben. Die erforderlichen Maßnahmen sind auf
die jeweiligen Baugrubenabmessungen, Aushubtiefen,
Bodenverhältnisse und Grundwasserstände abzustimmen.
Es ist eine geschlossene Wasserhaltung erforderlich.
Die Vakuumlanzen sind bis zu 1,50 m unterhalb der
Aushubsohle einzubauen.

Ein Mindestabstand von > = 50 cm zwischen Aushubsohle
und Grundwasserstand ist einzuhalten.

Um die Geräuschemission während der Absenkphase so
gering wie möglich zu halten, ist ein schallgedämpftes
Antriebsaggregat für das Betreiben der Pumpen zu
verwenden.
Beschreibung der vorgesehenen Wasserhaltung:
____________________________________________
____________________________________________
____________________________________________

Vorhalten und Verlegen der Verbindungs- und
Abflußleitungen und aller erforderlichen Geräte und
Maschinen, der Betriebsstoffe und Werkzeuge sowie erf.
Erdarbeiten, Wasserfassungen, Schlammfänge, sowie
Umsetzen und umbauen der Anlage.

Wasserrechtliche Erlaubnisse sind Unternehmerseitig bei
der zuständigen Wasserbehörden zu besorgen.

Zu Beginn einer Absenkungsphase ist gemeinsam mit der
örtlichen Bauleitung der Grundwasserspiegel
festzustellen. Diese ermittelte Höhe ist Grundlage der
Abrechnung.
In diese Position sind die Mehrarbeiten an Schächten
und Bauwerken sowie alle Leistungen beim Bohren der
Filter,Drainage etc. und alle Oberflächenarbeiten
einzurechnen.
Abgerechnet wird nach Länge der verlegten Kanäle
einschließlich Schachtbauwerke.

Das geförderte Wasser ist schadlos abzuleiten.

Die Arbeiten für die Hausanschlussleitungen erfolgen im
Zuge der für den Hauptkanal erforderlichen
Grundwasserabsenkung. Eine gesonderte Wasserhaltung für
die Herstellung der Anschlussleitungen wird nicht
vergütet; ein etwaiger Mehraufwand ist in die
Positionen mit einzukalkulieren.

**4.32 Wasserhaltung bis 0,50 m**
Wasserhaltung bei einem Grundwasserstand bis
0,50 m über Rohrsohle, sonst wie vor beschrieben.
Menge: 10,000 lfdm

**4.33 Wasserhaltung bis 1,00 m**
Wasserhaltung bei einem Grundwasserstand bis
1,00 m über Rohrsohle, sonst wie vor beschrieben.
Menge: 5,000 lfdm

**4.34 Wasserhaltung bis 1,50 m**
Wasserhaltung bei einem Grundwasserstand bis
1,50 m über Rohrsohle, sonst wie vor beschrieben.
Menge: 5,000 lfdm

### Titel 5 Rohrverlegearbeiten

*Hinweis*
Rohrlieferung und Verlegung
Rohrlieferung und Verlegung von Schmutz- bzw.
Regenwasserkanalleitungen entsprechend den in den
Ausführungsplänen angegebenen Tiefen und Gefällen gemäß
den anerkannten Regeln der Technik, den einschlägigen
DIN-/EN-Normen sowie den Anweisungen der Bauleitung,
einschließlich aller erforderlichen Nebenleistungen, in
betriebsfertigem Zustand herstellen.
Der Einheitspreis umfasst insbesondere:
Lieferung, Abladen, Transport und fachgerechte
Verteilung der Rohre, Formstücke und sämtlicher
erforderlicher Materialien auf der Baustelle,
fachgerechtes Verlegen, Ausrichten und Verbinden der
Rohrleitungen,
Herstellung der Rohrbettung sowie des seitlichen
Verfüllens und der Leitungszone mit geeignetem,
steinfreiem Bettungsmaterial gemäß den geltenden
Regelwerken,
sämtliche erforderlichen Nebenarbeiten,
Herstellen der Anschlüsse an vorhandene oder neu
herzustellende Schächte, Leitungen und Abläufe
einschließlich aller erforderlichen Formstücke und
Anpassungsarbeiten,
sowie alle zur vollständigen und funktionsfähigen
Ausführung der Leistung erforderlichen Arbeiten.
Die Ausführung erfolgt gemäß VOB/C, insbesondere DIN
18300 (Erdarbeiten), DIN 18306
(Entwässerungskanalarbeiten), den einschlägigen DIN EN-
Normen (u. a. DIN EN 1610) sowie den anerkannten Regeln
der Technik.

**5.1 Anschlußleitungen PP DN 100 mm**
Anschlussleitungen DN 100 mm aus glattem Vollwandrohr
PP, Ringsteifigkeit SN 10, Farbe Orange/Blau, mit
Steckmuffe und werkseitig eingelegtem Dichtring,
liefern und fachgerecht verlegen.
Sonst wie unter Hinweis " Rohrlieferung und Verlegung".
Menge: 30,000 lfdm

**5.2 Anschlußleitungen PP DN 150 mm**
Anschlussleitungen DN 150 mm aus glattem Vollwandrohr
PP, Ringsteifigkeit SN 10, Farbe Orange/Blau, mit
Steckmuffe und werkseitig eingelegtem Dichtring,
liefern und fachgerecht verlegen.
Sonst wie unter Hinweis " Rohrlieferung und Verlegung".
Menge: 200,000 lfdm

**5.3 Anschlußleitungen PP DN 200 mm**
Anschlussleitungen DN 200 mm aus glattem Vollwandrohr
PP, Ringsteifigkeit SN 10, Farbe Orange/Blau, mit
Steckmuffe und werkseitig eingelegtem Dichtring,
liefern und fachgerecht verlegen.
Sonst wie unter Hinweis " Rohrlieferung und Verlegung".
Menge: 20,000 lfdm

**5.4 Muffenstopfen PP DN 150 mm**
Muffenstopfen PP DN 150 mm Farbe Orange/Blau, liefern
und fachgerecht verlegen.
Sonst wie unter Hinweis " Rohrlieferung und Verlegung".
Menge: 5,000 St

**5.5 Absturzleitungen PP DN 150 mm**
Senkrechte Absturzleitung DN 150 mm aus glattem
Vollwandrohr PP, Ringsteifigkeit SN 10, Farbe Orange/
Blau, auf einem Abzweig oder innerhalb eines Schachtes
herstellen, liefern und fachgerecht montieren.
Sonst wie unter Hinweis " Rohrlieferung und Verlegung".
Menge: 2,000 stgm

**5.6 Innenliegendes Absturzbauwerk Inside Drop**
Innenliegendes Absturzbauwerk (Inside Drop) aus PE-
Kunststoff als Fertigformteil für den Einbau in einen
Schacht liefern und fachgerecht montieren.
Ausführung für Zu- und Ablauf DN 150 (KG). Der
Einheitspreis umfasst die Lieferung des Absturzbauwerks
einschließlich sämtlicher erforderlicher Formstücke,
Dichtungen, Anschluss- und Befestigungsmaterialien
(einschließlich Edelstahlschrauben und Dübel) sowie den
Transport, das Abladen und Verteilen auf der Baustelle.
Eingeschlossen sind das fachgerechte Ausrichten und
Befestigen im Schacht, der dichte Anschluss an Zu- und
Ablaufleitungen, sämtliche Anpassungs-, Bohr-,
Dichtungs- und Nebenarbeiten sowie die Herstellung
eines betriebsfertigen Absturzbauwerks.
Die Ausführung erfolgt gemäß den Ausführungsunterlagen,
den Herstellerangaben.
Menge: 2,000 St

**5.7 Bögen PP DN 100 mm**
Bögen aus Polypropylen (PP), DN 100, in den
Winkelausführungen 15°, 30° und 45°, liefern und
fachgerecht in die bestehende bzw. neu herzustellende
PP-Rohrleitung einbauen.
Einschließlich aller erforderlichen
Formstückverbindungen, Dichtungen, Befestigungen,
Anpass- und Nebenarbeiten sowie der betriebsfertigen
Herstellung der Rohrleitungsverbindung.
Sonst wie unter Hinweis " Rohrlieferung und Verlegung".
Menge: 20,000 St

**5.8 Bögen PP DN 150 mm**
Bögen aus Polypropylen (PP), DN 150, in den
Winkelausführungen 15°, 30° und 45°, liefern und
fachgerecht in die bestehende bzw. neu herzustellende
PP-Rohrleitung einbauen.
Einschließlich aller erforderlichen
Formstückverbindungen, Dichtungen, Befestigungen,
Anpass- und Nebenarbeiten sowie der betriebsfertigen
Herstellung der Rohrleitungsverbindung.
Sonst wie unter Hinweis " Rohrlieferung und Verlegung".
Menge: 50,000 St

**5.9 Bögen PP DN 200 mm**
Bögen aus Polypropylen (PP), DN 200, in den
Winkelausführungen 15°, 30° und 45°, liefern und
fachgerecht in die bestehende bzw. neu herzustellende
PP-Rohrleitung einbauen.
Einschließlich aller erforderlichen
Formstückverbindungen, Dichtungen, Befestigungen,
Anpass- und Nebenarbeiten sowie der betriebsfertigen
Herstellung der Rohrleitungsverbindung.
Sonst wie unter Hinweis " Rohrlieferung und Verlegung".
Menge: 10,000 St

**5.10 Überschiebmuffen PP DN 100 mm**
Überschiebmuffen aus Polypropylen (PP), DN 100, für
Abwasser- und Regenwasserleitungen liefern und
fachgerecht einbauen.
Einschließlich erforderlicher Dichtungen, Herstellung
der Rohrverbindungen, Ausrichten und Fixieren sowie
sämtlicher für die fachgerechte und betriebsfertige
Montage erforderlicher Nebenarbeiten.
Sonst wie unter Hinweis " Rohrlieferung und Verlegung".
Menge: 5,000 St

**5.11 Überschiebmuffen PP DN 150 mm**
Überschiebmuffen aus Polypropylen (PP), DN 150, für
Abwasser- und Regenwasserleitungen liefern und
fachgerecht einbauen.
Einschließlich erforderlicher Dichtungen, Herstellung
der Rohrverbindungen, Ausrichten und Fixieren sowie
sämtlicher für die fachgerechte und betriebsfertige
Montage erforderlicher Nebenarbeiten.
Sonst wie unter Hinweis " Rohrlieferung und Verlegung".
Menge: 20,000 St

**5.12 Überschiebmuffen PP DN 200 mm**
Überschiebmuffen aus Polypropylen (PP), DN 200, für
Abwasser- und Regenwasserleitungen liefern und
fachgerecht einbauen.
Einschließlich erforderlicher Dichtungen, Herstellung
der Rohrverbindungen, Ausrichten und Fixieren sowie
sämtlicher für die fachgerechte und betriebsfertige
Montage erforderlicher Nebenarbeiten.
Sonst wie unter Hinweis " Rohrlieferung und Verlegung".
Menge: 5,000 St

**5.13 Übergangsrohr PP KG-R DN 150/100 mm**
Übergangsrohr bzw. Übergangsstück aus Polypropylen (PP)
, KG-R, DN 150/100 mm, zur fachgerechten Verbindung von
Rohrleitungen unterschiedlicher Nennweiten, für
Abwasser- und Regenwasserleitungen liefern und
fachgerecht einbauen.
Einschließlich erforderlicher Dichtungen,
Rohrverbindungen, Anpassungsarbeiten, Ausrichten und
Fixieren sowie sämtlicher für die fachgerechte und
betriebsfertige Herstellung der Verbindung
erforderlicher Nebenarbeiten.
Sonst wie unter Hinweis " Rohrlieferung und Verlegung".
Menge: 5,000 St

**5.14 Übergangsrohr PP KG-R DN 200/150 mm**
Übergangsrohr bzw. Übergangsstück aus Polypropylen (PP)
, KG-R, DN 200/150 mm, zur fachgerechten Verbindung von
Rohrleitungen unterschiedlicher Nennweiten, für
Abwasser- und Regenwasserleitungen liefern und
fachgerecht einbauen.
Einschließlich erforderlicher Dichtungen,
Rohrverbindungen, Anpassungsarbeiten, Ausrichten und
Fixieren sowie sämtlicher für die fachgerechte und
betriebsfertige Herstellung der Verbindung
erforderlicher Nebenarbeiten.
Sonst wie unter Hinweis " Rohrlieferung und Verlegung".
Menge: 5,000 St

**5.15 Anschlusstück PP KG-USM DN 150 mm**
Anschlussstück aus Polypropylen (PP), KG-USM, DN 150,
zum Anschluss an bestehende bzw. neu herzustellende
Steinzeug-Abwasserleitung (Stzg.) DN 150, liefern und
fachgerecht einbauen.
Einschließlich erforderlicher Übergangs- und
Dichtungsverbindungen, Anschluss an die
Steinzeugleitung, Ausrichten und Fixieren sowie
sämtlicher für die fachgerechte und betriebsfertige
Herstellung des Anschlusses erforderlicher
Nebenarbeiten.
Sonst wie unter Hinweis " Rohrlieferung und Verlegung".
Menge: 5,000 St

**5.16 Anschlusstück PP KG-USM DN 200 mm**
Anschlussstück aus Polypropylen (PP), KG-USM, DN 200,
zum Anschluss an bestehende bzw. neu herzustellende
Steinzeug-Abwasserleitung (Stzg.) DN 200, liefern und
fachgerecht einbauen.
Einschließlich erforderlicher Übergangs- und
Dichtungsverbindungen, Anschluss an die
Steinzeugleitung, Ausrichten und Fixieren sowie
sämtlicher für die fachgerechte und betriebsfertige
Herstellung des Anschlusses erforderlicher
Nebenarbeiten.
Sonst wie unter Hinweis " Rohrlieferung und Verlegung".
Menge: 2,000 St

**5.17 Abzweig PP KG-EA DN 200/150 mm 45°**
Abzweig aus Polypropylen (PP), KG-EA, DN 200/150 mm,
Abzweigwinkel 45°, in eine bestehende bzw. neu
herzustellende Hauptleitung DN 200 einbauen,
einschließlich Lieferung des Abzweigformstücks und
sämtlicher für die fachgerechte Herstellung des
Anschlusses erforderlichen Materialien.
Einschließlich erforderlicher Dichtungen und
Verbindungsmittel, Herstellen der Rohranschlüsse,
Ausrichten und Fixieren sowie sämtlicher Nebenarbeiten
für die fachgerechte und betriebsfertige Herstellung
des Abzweigs.
Sonst wie unter Hinweis " Rohrlieferung und Verlegung".
Menge: 10,000 St

**5.18 Abzweig PP KG-EA DN 150/150 mm 45°**
Abzweig aus Polypropylen (PP), KG-EA, DN 150/150 mm,
Abzweigwinkel 45°, in eine bestehende bzw. neu
herzustellende Hauptleitung DN 150 einbauen,
einschließlich Lieferung des Abzweigformstücks und
sämtlicher für die fachgerechte Herstellung des
Anschlusses erforderlichen Materialien.
Einschließlich erforderlicher Dichtungen und
Verbindungsmittel, Herstellen der Rohranschlüsse,
Ausrichten und Fixieren sowie sämtlicher Nebenarbeiten
für die fachgerechte und betriebsfertige Herstellung
des Abzweigs.
Sonst wie unter Hinweis " Rohrlieferung und Verlegung".
Menge: 10,000 St

**5.19 Abzweig PP KG-EA DN 100/100 mm 45°**
Abzweig aus Polypropylen (PP), KG-EA, DN 100/100 mm,
Abzweigwinkel 45°, in eine bestehende bzw. neu
herzustellende Hauptleitung DN 100 einbauen,
einschließlich Lieferung des Abzweigformstücks und
sämtlicher für die fachgerechte Herstellung des
Anschlusses erforderlichen Materialien.
Einschließlich erforderlicher Dichtungen und
Verbindungsmittel, Herstellen der Rohranschlüsse,
Ausrichten und Fixieren sowie sämtlicher Nebenarbeiten
für die fachgerechte und betriebsfertige Herstellung
des Abzweigs.
Sonst wie unter Hinweis " Rohrlieferung und Verlegung".
Menge: 5,000 St

**5.20 Seitenzulauf DN 150 mm**
Seitenzulauf DN 150 mm an Betonrohren und
Schachtbauteilen herstellen.
Anschluss eines PP-Rohres DN 150 an Beton mittels
AWADOCK KG, einschließlich Dichtung Q-TE-C und
Kugelgelenk. Anschluss wahlweise links oder rechts in
Achshöhe herstellen und bei der Herstellung sauber und
fachgerecht einformen.
Einschließlich erforderlicher Kernbohrung, Anschluss-
und Dichtungsmaterialien sowie sämtlicher für die
fachgerechte und betriebsfertige Herstellung des
Anschlusses erforderlicher Nebenarbeiten.
Die Lieferung aller benötigten Materialien ist in die
Position einzurechnen.
Sonst wie unter Hinweis " Rohrlieferung und Verlegung".
Menge: 2,000 St

**5.21 Funke VPS Turbo Typ B Anschluss DN 160 mm**
Funke VPS Turbo Typ B Anschluss DN/OD 160, für den
Anschluss an Hauptrohre der Nennweiten DN 300 bis DN
1000 liefern und fachgerecht einbauen.
Kernbohrung mit Durchmesser 187-189 mm herstellen und
den Anschluss fachgerecht in das Hauptrohr einsetzen
und abdichten.
Einschließlich Lieferung des Anschlussformstücks,
Herstellung der Kernbohrung, erforderlicher Dichtungen
und Verbindungsmittel sowie sämtlicher Nebenarbeiten
für die fachgerechte und betriebsfertige Herstellung
des Anschlusses.
Sonst wie unter Hinweis " Rohrlieferung und Verlegung".
Menge: 2,000 St

**5.22 Funke uniTec Anschluss DN 160 mm**
Funke uniTec Anschluss DN/OD 160, Typ 1, für den
Anschluss an Hauptrohre der Nennweiten DN 300 bis DN
1000 liefern und fachgerecht einbauen.
Kernbohrung mit Durchmesser 200 mm ± 1 mm herstellen
und den Anschluss fachgerecht in das Hauptrohr
einsetzen und abdichten.
Einschließlich Lieferung des Anschlussformstücks,
Herstellung der Kernbohrung, erforderlicher Dichtungen
und Verbindungsmittel sowie sämtlicher Nebenarbeiten
für die fachgerechte und betriebsfertige Herstellung
des Anschlusses.
Sonst wie unter Hinweis " Rohrlieferung und Verlegung".
Menge: 2,000 St

**5.23 Schachtfutter aus FZ KG-F DN 150/110 mm**
Schachtfutter aus FZ-Futter KG-F, DN 150/110 mm, in
Schächte, Straßenabläufe oder vergleichbare Bauteile
liefern und fachgerecht einbauen.
Einschließlich Lieferung des Schachtfutters, aller
erforderlichen Dichtungs- und Verbindungsmaterialien
sowie sämtlicher Nebenarbeiten für den fachgerechten
und betriebsfertigen Einbau, einschließlich
erforderlicher Anpassungs- und Stemmarbeiten.
Erforderliche Bohrungen sind nicht Bestandteil dieser
Position und werden gesondert vergütet.
Sonst wie unter Hinweis " Rohrlieferung und Verlegung".
Menge: 2,000 St

**5.24 Schachtfutter aus FZ KG-F DN 200/110 mm**
Schachtfutter aus FZ-Futter KG-F, DN 200/110 mm, in
Schächte, Straßenabläufe oder vergleichbare Bauteile
liefern und fachgerecht einbauen.
Einschließlich Lieferung des Schachtfutters, aller
erforderlichen Dichtungs- und Verbindungsmaterialien
sowie sämtlicher Nebenarbeiten für den fachgerechten
und betriebsfertigen Einbau, einschließlich
erforderlicher Anpassungs- und Stemmarbeiten.
Erforderliche Bohrungen sind nicht Bestandteil dieser
Position und werden gesondert vergütet.
Sonst wie unter Hinweis " Rohrlieferung und Verlegung".
Menge: 2,000 St

**5.25 Einbindung in Kanalschacht mit Gerinneänderung**
Haupt- bzw. Anschlussleitung in einen vorhandenen
Kanalschacht aus Beton oder Mauerwerk einbinden, für
Kanalrohre bis DN 200.
Schachtwand zur Einführung des Kanalrohres fachgerecht
anbohren bzw. anstemmen. Kanalrohr fachgerecht
einführen und dauerhaft anschließen. Bei PVC-
Kanalrohren Anschluss unter Verwendung eines geeigneten
Schachtfutters herstellen.
Das vorhandene Schachtgerinne im Anschlussbereich
entsprechend dem Rohrprofil fach- und profilgerecht mit
Zementmörtel anarbeiten und angleichen.
Einschließlich sämtlicher erforderlicher Lieferungen
und Nebenarbeiten, insbesondere Herstellen der
Schachtöffnung, Einsetzen und Abdichten des Rohres bzw.
Schachtfutters, fachgerechtes Anarbeiten des Gerinnes
sowie Säubern des Schachtes und der Rohrleitung von
anfallendem Abbruch- und Montagematerial.
Einschließlich Aufnahme, Laden, Abtransport und
ordnungsgemäßer Entsorgung des anfallenden
Abbruchmaterials..
Menge: 1,000 St

**5.26 Einbindung in Kanalschacht ohne Gerinneänderung**
Haupt- bzw. Anschlussleitung in einen vorhandenen
Kanalschacht aus Beton oder Mauerwerk einbinden, für
Kanalrohre bis DN 200.
Schachtwand zur Einführung des Kanalrohres fachgerecht
anbohren bzw. anstemmen. Kanalrohr fachgerecht
einführen und dauerhaft anschließen. Bei PVC-
Kanalrohren Anschluss unter Verwendung eines geeigneten
Schachtfutters herstellen.
Das vorhandene Schachtgerinne bleibt unverändert
bestehen.
Einschließlich sämtlicher erforderlicher Lieferungen
und Nebenarbeiten, insbesondere Herstellen der
Schachtöffnung, Einsetzen und Abdichten des Rohres bzw.
Schachtfutters sowie Säubern des Schachtes und der
Rohrleitung von anfallendem Abbruch- und
Montagematerial.
Einschließlich Aufnahme, Laden, Abtransport und
ordnungsgemäßer Entsorgung des anfallenden
Abbruchmaterials.
Menge: 1,000 St

**5.27 Trennen von Kanalleitungen bis DN 200 mm**
Herausschneiden von Schadstellen oder Muffen bzw.
rausschneiden von Schadstellen, Muffen bzw. Rohrstücken
aus unterschiedlichen Rohrmaterialien zum Einsetzen
eines Abzweiges oder Rohrstückes.
Rohre fachgerecht mittels Steinsäge bzw.
Winkelschleifer trennen und ausbauen. Schnittstellen
für den anschließenden Einbau fachgerecht vorbereiten.
Für Rohrleitungen bis DN 200 mm.
Einschließlich sämtlicher erforderlicher Nebenarbeiten
sowie Aufnahme, Laden, Abtransport und ordnungsgemäßer
Entsorgung des anfallenden Ausbau- und
Schnittmaterials.
Menge: 50,000 St

**5.28 Trennen von Kanalleitungen > DN 200 - 400mm**
Herausschneiden von Schadstellen oder Muffen bzw.
rausschneiden von Schadstellen, Muffen bzw. Rohrstücken
aus unterschiedlichen Rohrmaterialien zum Einsetzen
eines Abzweiges oder Rohrstückes.
Rohre fachgerecht mittels Steinsäge bzw.
Winkelschleifer trennen und ausbauen. Schnittstellen
für den anschließenden Einbau fachgerecht vorbereiten.
Für Rohrleitungen > DN 200 mm bis DN 400 mm.
Einschließlich sämtlicher erforderlicher Nebenarbeiten
sowie Aufnahme, Laden, Abtransport und ordnungsgemäßer
Entsorgung des anfallenden Ausbau- und
Schnittmaterials.
Menge: 10,000 St

**5.29 Steinzeugrohr DN 150 mm**
Steinzeugrohr als Passstück, DN 150, liefern und
fachgerecht einbauen.
Einschließlich aller erforderlichen Nebenarbeiten,
insbesondere Ablängen, Herstellen der erforderlichen
Rohrverbindungen sowie fachgerechtes Ausrichten und
Anschließen an die vorhandene Rohrleitung.
Sonst wie unter Hinweis " Rohrlieferung und Verlegung".
Menge: 5,000 lfdm

**5.30 Steinzeugrohr DN 200 mm**
Steinzeugrohr als Passstück, DN 200, liefern und
fachgerecht einbauen.
Einschließlich aller erforderlichen Nebenarbeiten,
insbesondere Ablängen, Herstellen der erforderlichen
Rohrverbindungen sowie fachgerechtes Ausrichten und
Anschließen an die vorhandene Rohrleitung.
Sonst wie unter Hinweis " Rohrlieferung und Verlegung".
Menge: 2,000 lfdm

**5.31 Steinzeugrohr DN 250 mm**
Steinzeugrohr als Passstück, DN 250, liefern und
fachgerecht einbauen.
Einschließlich aller erforderlichen Nebenarbeiten,
insbesondere Ablängen, Herstellen der erforderlichen
Rohrverbindungen sowie fachgerechtes Ausrichten und
Anschließen an die vorhandene Rohrleitung.
Sonst wie unter Hinweis " Rohrlieferung und Verlegung".
Menge: 1,000 lfdm

**5.32 Abzweig Stzg. DN 150/150 mm 45°**
Abzweig DN 150/150 mm, 45°, aus Steinzeugrohren (Stzg.)
mit Steckmuffe "L", liefern und fachgerecht einbauen.
Einschließlich sämtlicher erforderlicher Nebenarbeiten,
insbesondere Herstellen und Vorbereiten der
Rohrverbindungen, fachgerechtes Ausrichten und
Anschließen des Abzweiges sowie Lieferung und Einbau
der erforderlichen Dichtungen.
Sonst wie unter Hinweis " Rohrlieferung und Verlegung".
Menge: 1,000 St

**5.33 Abzweig Stzg. DN 200/150 mm 45°**
Abzweig DN 200/150 mm, 45°, aus Steinzeugrohren (Stzg.)
mit Steckmuffe "L", liefern und fachgerecht einbauen.
Einschließlich sämtlicher erforderlicher Nebenarbeiten,
insbesondere Herstellen und Vorbereiten der
Rohrverbindungen, fachgerechtes Ausrichten und
Anschließen des Abzweiges sowie Lieferung und Einbau
der erforderlichen Dichtungen.
Sonst wie unter Hinweis " Rohrlieferung und Verlegung".
Menge: 1,000 St

**5.34 Abzweig Stzg. DN 200/150 mm 45° Muffenlos**
Abzweig DN 200/150 mm, 45°, aus Steinzeugrohren (Stzg.)
Muffenlos, liefern und fachgerecht einbauen.
Einschließlich sämtlicher erforderlicher Nebenarbeiten,
insbesondere Herstellen und Vorbereiten der
Rohrverbindungen, fachgerechtes Ausrichten und
Anschließen des Abzweiges sowie Lieferung und Einbau
der erforderlichen Dichtungen.
Sonst wie unter Hinweis " Rohrlieferung und Verlegung".
Menge: 5,000 St

**5.35 Canada-Manschette 150 mm**
Canada-Manschette DN 150, liefern und fachgerecht
einbauen.
Einschließlich sämtlicher erforderlicher Nebenarbeiten,
insbesondere fachgerechtes Ausrichten und Herstellen
der dauerhaft dichten Rohrverbindung.
Menge: 4,000 St

**5.36 Canada-Manschette 200 mm**
Canada-Manschette DN 200, liefern und fachgerecht
einbauen.
Einschließlich sämtlicher erforderlicher Nebenarbeiten,
insbesondere fachgerechtes Ausrichten und Herstellen
der dauerhaft dichten Rohrverbindung.
Menge: 4,000 St

**5.37 Dränrohre DN 160 mm**
Dränrohr DN 160, kokosummantelt, liefern und
fachgerecht einbauen.
Einschließlich sämtlicher erforderlicher Nebenarbeiten,
insbesondere fachgerechtes Ausrichten, Herstellen der
erforderlichen Rohrverbindungen und Anschlüsse sowie
Sicherstellen einer fachgerechten und
funktionsgerechten Verlegung.
Menge: 20,000 lfdm

**5.38 Sickerbox 600 Ltr.**
Sickerbox (Rigole) als anschlussfertiges
Komplettsystem, mit Geotextil ummantelt,
Speichervolumen ca. 600 l, einschließlich 2 Anschlüssen
DN 110 und vorgeschaltetem Absetzschacht, befahrbar,
liefern und fachgerecht einbauen.
Einschließlich sämtlicher erforderlicher Nebenarbeiten,
insbesondere Herstellen und Anschließen der
Rohrleitungen, fachgerechtes Ausrichten und Einbauen
sowie Verfüllen und Verdichten des Arbeitsraumes.
Menge: 10,000 St

### Titel 6 Sonstige Nebenarbeiten, Material

**6.1 Kernbohrungen DN 150 mm**
Kernbohrung für Rohrdurchführung, Bohrdurchmesser DN
150 mm, durch Wände aus Beton oder Mauerwerk,
Wandstärke 0-300 mm, fachgerecht herstellen.
Einschließlich sämtlicher erforderlicher Nebenarbeiten,
insbesondere Ansetzen und Ausführen der Kernbohrung,
Entfernen des Bohrkerns sowie Säubern der Bohrstelle
und ordnungsgemäße Entsorgung des anfallenden
Bohrmaterials.
Menge: 10,000 St

**6.2 Kernbohrungen DN 200 mm**
Kernbohrung für Rohrdurchführung, Bohrdurchmesser DN
200 mm, durch Wände aus Beton oder Mauerwerk,
Wandstärke 0-300 mm, fachgerecht herstellen.
Einschließlich sämtlicher erforderlicher Nebenarbeiten,
insbesondere Ansetzen und Ausführen der Kernbohrung,
Entfernen des Bohrkerns sowie Säubern der Bohrstelle
und ordnungsgemäße Entsorgung des anfallenden
Bohrmaterials
Menge: 5,000 St

**6.3 Alte Leitung aufnehmen DN 100-250 mm bis 1,00m**
Alte Steinzeug-, PVC- oder Betonrohrleitung bis DN 100-
250 mm aufnehmen, ausbauen und zur Verwendung des
Auftragnehmers (AN) abfahren.
Einschließlich Freilegen, fachgerechtem Trennen und
Ausbau der Rohrleitung sowie Aufnahme, Laden,
Abtransport und Verbringung zur Verwendung des
Auftragnehmers..
Menge: 10,000 lfdm

**6.4 Alte Leitung aufnehmen DN 100-250 mm bis 1,50m**
Alte Steinzeug-, PVC- oder Betonrohrleitung bis DN 100-
250 mm aufnehmen, ausbauen und zur Verwendung des
Auftragnehmers (AN) abfahren.
Einschließlich Freilegen, fachgerechtem Trennen und
Ausbau der Rohrleitung sowie Aufnahme, Laden,
Abtransport und Verbringung zur Verwendung des
Auftragnehmers..
Menge: 10,000 lfdm

**6.5 Alte Leitung aufnehmen DN 100-250 mm bis 2,00m**
Alte Steinzeug-, PVC- oder Betonrohrleitung bis DN 100-
250 mm aufnehmen, ausbauen und zur Verwendung des
Auftragnehmers (AN) abfahren.
Einschließlich Freilegen, fachgerechtem Trennen und
Ausbau der Rohrleitung sowie Aufnahme, Laden,
Abtransport und Verbringung zur Verwendung des
Auftragnehmers..
Menge: 10,000 lfdm

**6.6 Alte Leitung aufnehmen DN 100-250 mm bis 2,50m**
Alte Steinzeug-, PVC- oder Betonrohrleitung bis DN 100-
250 mm aufnehmen, ausbauen und zur Verwendung des
Auftragnehmers (AN) abfahren.
Einschließlich Freilegen, fachgerechtem Trennen und
Ausbau der Rohrleitung sowie Aufnahme, Laden,
Abtransport und Verbringung zur Verwendung des
Auftragnehmers..
Menge: 10,000 lfdm

**6.7 Alte Leitung aufnehmen DN 300-400 mm bis 1,50m**
Rohrleitungen DN 300-400 mm bis zu einer Verlegetiefe
von 1,50 m aufnehmen und ausbauen, einschließlich
Durchlässen, und zur Verwendung des Auftragnehmers (AN)
abfahren.
Einschließlich Freilegen, fachgerechtem Trennen und
Ausbau der Rohrleitungen bzw. Durchlässe sowie
Aufnahme, Laden, Abtransport und Verbringung zur
Verwendung des Auftragnehmers.
Menge: 5,000 lfdm

**6.8 Alte Leitung aufnehmen DN 300-400 mm bis 2,00m**
Rohrleitungen DN 300-400 mm bis zu einer Verlegetiefe
von 2,00 m aufnehmen und ausbauen, einschließlich
Durchlässen, und zur Verwendung des Auftragnehmers (AN)
abfahren.
Einschließlich Freilegen, fachgerechtem Trennen und
Ausbau der Rohrleitungen bzw. Durchlässe sowie
Aufnahme, Laden, Abtransport und Verbringung zur
Verwendung des Auftragnehmers.
Menge: 5,000 lfdm

**6.9 Alte Leitung aufnehmen DN 500-600 mm bis 2,00m**
Rohrleitungen DN 500-600 mm bis zu einer Verlegetiefe
von 2,00 m aufnehmen und ausbauen, einschließlich
Durchlässen, und zur Verwendung des Auftragnehmers (AN)
abfahren.
Einschließlich Freilegen, fachgerechtem Trennen und
Ausbau der Rohrleitungen bzw. Durchlässe sowie
Aufnahme, Laden, Abtransport und Verbringung zur
Verwendung des Auftragnehmers.
Menge: 5,000 lfdm

**6.10 Ungeeigneten Boden abfahren**
Nicht tragfähigen bzw. für die Verfüllung des
Rohrgrabens ungeeigneten Boden lösen, laden und zur
Verfügung des Auftragnehmers (AN) abfahren.
Die Abrechnung erfolgt nach örtlichem Aufmaß als feste
Masse.
Die Lieferscheine über das abgefahrene Bodenmaterial
sind der Bauleitung spätestens am darauffolgenden
Arbeitstag auszuhändigen..
Menge: 50,000 m3

**6.11 Sandboden liefern**
Lehm- und steinfreien, grobkörnigen Boden liefern, in
den Auftragsstrecken profilgerecht einbauen und
fachgerecht verdichten.
Material: grobkörniger Boden.
Die Vergütung für das Einbauen und Verdichten des
Materials ist in der Position "Rohrgraben und
Baugruben" enthalten.
Die Abrechnung erfolgt nach örtlichem Aufmaß als feste
Masse.
Die Lieferscheine über das gelieferte Bodenmaterial
sind der Bauleitung spätestens am darauffolgenden
Arbeitstag auszuhändigen.
Menge: 50,000 m3

**6.12 Granulat ( Glasasche ) liefern**
Granulat aus Glasasche liefern und fachgerecht
einbauen.
Einschließlich sämtlicher erforderlicher Nebenarbeiten
sowie fachgerechtem Einbau und Verdichten des
Materials.
Die Abrechnung erfolgt nach Wiegekarte.
Menge: 5,000 to

**6.13 Mauerwerk / Beton**
Mauerwerk bzw. Beton fachgerecht losstemmen, in
messbaren Haufen sammeln und zur Abfuhr bereitstellen.
Anschließend aufnehmen, laden, abfahren und
ordnungsgemäß entsorgen, einschließlich sämtlicher
erforderlicher Nebenarbeiten und Deponiegebühren.
Die Abrechnung erfolgt nach Wiegekarte.
Menge: 2,000 m3

**6.14 Sulfadur-Zement liefern**
Zement in Säcken zu 25 kg frei Baustelle liefern.
Einschließlich Transport, Abladen und Bereitstellung
auf der Baustelle.
Menge: 30,000 Sack

**6.15 Pflastersand liefern**
Pflastersand liefern, frei Baustelle. Abrechnung nach
tatsächlich gelieferter Menge gemäß Lieferschein
Menge: 5,000 m3

**6.16 Mauersand liefern**
Mauersand liefern und frei Baustelle lagern. Abrechnung
nach der tatsächlich gelieferten Menge gemäß
Lieferschein.
Menge: 5,000 m3

**6.17 Wasserbauklinker liefern**
Wasserbauklinker frei Baustelle liefern. Abrechnung
nach der tatsächlich gelieferten Menge gemäß
Lieferschein..
Menge: 40,000 St

**6.18 Schnellzement (HEY´DI)**
HEY'DI Puder-Ex liefern, frei Baustelle. Abrechnung
nach der tatsächlich gelieferten Menge gemäß
Lieferschein.
Menge: 100,000 kg

**6.19 Beton C 16/20**
Beton C16/20 liefern, frei Baustelle. Abrechnung nach
der tatsächlich gelieferten Menge gemäß Liefernachweis.
Menge: 1,000 m3

**6.20 Beton C 20/25**
Beton C20/25 liefern, frei Baustelle. Abrechnung nach
der tatsächlich gelieferten Menge gemäß Liefernachweis.
Menge: 1,000 m3

### Titel 7 Schächte und Abdeckungen

**7.1 Schachtabdeckungen sanieren, Pflaster**
Schachtabdeckungen einschließlich Kanaldeckelhebegerät
vorsichtig ausbauen, für den späteren Wiedereinbau
reinigen und zwischenlagern.
Schachtabsperrplatte einsetzen und vorhandenes
Füllmaterial vollständig entfernen.
Beschädigte Ausgleichsringe ausbauen und durch
verschiebesichere Ausgleichsringe ersetzen. Die
Ausgleichsringe werden gesondert vergütet.
Den freien Spalt zwischen Schachtabdeckung und
Schachtbauwerk mittels Schlauchschalung abdichten und
mit einem zementgebundenen, widerstandsfähigen sowie
frost- und tausalzbeständigen Vergussmörtel mit hoher
Anfangsfestigkeit kraftschlüssig verfüllen.
Vergussmörtel, z. B. Topolit oder gleichwertig, mit
folgenden Mindestanforderungen:
Druckfestigkeit nach 1 h: = 12 N/mm²
Druckfestigkeit nach 7 Tagen: = 55 N/mm²
Schachtabdeckungsrahmen höhen- und ebenflächig an die
vorhandene Fahrbahnoberfläche anpassen.
Ein Unterstopfen der Schachtabdeckung mit anderen als
dem vorgenannten Vergussmörtel ist nicht zulässig.
Offene Fugen und Schadstellen mit Druckluft ausblasen
und von losen Bestandteilen reinigen.
Einschließlich sämtlicher erforderlicher Erd-,
Pflaster-, Neben- und Wiederherstellungsarbeiten sowie
aller erforderlichen Geräte und Hilfsmittel.
Menge: 15,000 St

**7.2 Schachtabdeckungen sanieren, Asphalt**
Schachtabdeckungen einschließlich Kanaldeckelhebegerät
vorsichtig ausbauen, für den späteren Wiedereinbau
reinigen und zwischenlagern.
Schachtabsperrplatte einsetzen und vorhandenes
Füllmaterial vollständig entfernen.
Beschädigte Ausgleichsringe ausbauen und durch
verschiebesichere Ausgleichsringe ersetzen. Die
Ausgleichsringe werden gesondert vergütet.
Den freien Spalt zwischen Schachtabdeckung und
Schachtbauwerk mittels Schlauchschalung abdichten und
mit einem zementgebundenen, widerstandsfähigen sowie
frost- und tausalzbeständigen Vergussmörtel mit hoher
Anfangsfestigkeit kraftschlüssig verfüllen.
Vergussmörtel, z. B. Topolit oder gleichwertig, mit
folgenden Mindestanforderungen:
Druckfestigkeit nach 1 h: = 12 N/mm²
Druckfestigkeit nach 7 Tagen: = 55 N/mm²
Schachtabdeckungsrahmen höhen- und ebenflächig an die
vorhandene Fahrbahnoberfläche anpassen.
Ein Unterstopfen der Schachtabdeckung mit anderen als
dem vorgenannten Vergussmörtel ist nicht zulässig.
Offene Fugen und Schadstellen mit Druckluft ausblasen
und von losen Bestandteilen reinigen.
Einschließlich sämtlicher erforderlicher Erd-,
Pflaster-, Neben- und Wiederherstellungsarbeiten sowie
aller erforderlichen Geräte und Hilfsmittel.
Menge: 5,000 St

**7.3 Schachtabdeckungen ausbauen,Pflaster**
Vorhandene, beschädigte Schachtabdeckung einschließlich
Rahmen mit geeignetem Kanalhebegerät ausheben, ausbauen
und einschließlich Rahmen zur Kläranlage
abtransportieren und dort abladen.
Neue Schachtabdeckung Multitop® Schachtabdeckung,
Klasse D 400, entsprechend DIN EN 124, lichte Weite 605
mm, Bauhöhe 125 mm, mit Schriftzug "SW" bzw. "RW",
liefern und einbauen.
Ausführung:
BEGU®-Rahmen, rund, mit PEWEPREN®-Einlagen,
passend für Schmutzfänger nach DIN 1221,
Deckel aus Gusseisen, Gewicht ca. 43 kg,
zwei wartungsfreie, schraublose und verkehrssichere
Spezialarretierungen,
mit Lüftungsöffnungen,
Lüftungsquerschnitt = 250 cm².
Einschließlich Lieferung sämtlicher für den Einbau
erforderlicher Teile und Materialien.
Vorhandene Ausgleichsringe ausbauen und durch
verschiebesichere Ausgleichsringe ersetzen. Die
Ausgleichsringe werden gesondert vergütet.
Den freien Spalt zwischen Schachtabdeckung und
Schachtbauwerk mittels Schlauchschalung abdichten und
mit einem zementgebundenen, widerstandsfähigen sowie
frost- und tausalzbeständigen Vergussmörtel mit hoher
Anfangsfestigkeit verfüllen.
Vergussmörtel, z. B. Topolit oder gleichwertig, mit
folgenden Mindestanforderungen:
Druckfestigkeit nach 1 h: = 12 N/mm²,
Druckfestigkeit nach 7 Tagen: = 55 N/mm².
Schachtabdeckungsrahmen höhen- und ebenflächig an die
vorhandene Fahrbahnoberfläche anpassen.
Ein Unterstopfen der Schachtabdeckung mit anderen
Materialien ist nicht zulässig.
Offene Fugen und Schadstellen mittels Druckluft
ausblasen und von sämtlichen losen Bestandteilen
reinigen.
Einschließlich sämtlicher erforderlicher Erd-,
Pflaster-, Neben- und Wiederherstellungsarbeiten sowie
aller erforderlichen Geräte, Hilfs- und
Nebenleistungen.
Menge: 15,000 St

**7.4 Schachtabdeckungen ausbauen, Asphalt**
Vorhandene, beschädigte Schachtabdeckung einschließlich
Rahmen mit geeignetem Kanalhebegerät ausheben, ausbauen
und einschließlich Rahmen zur Kläranlage
abtransportieren und dort abladen.
Neue Schachtabdeckung Multitop® Schachtabdeckung,
Klasse D 400, entsprechend DIN EN 124, lichte Weite 605
mm, Bauhöhe 125 mm, mit Schriftzug "SW" bzw. "RW",
liefern und einbauen.
Ausführung:
BEGU®-Rahmen, rund, mit PEWEPREN®-Einlagen,
passend für Schmutzfänger nach DIN 1221,
Deckel aus Gusseisen, Gewicht ca. 43 kg,
zwei wartungsfreie, schraublose und verkehrssichere
Spezialarretierungen,
mit Lüftungsöffnungen,
Lüftungsquerschnitt = 250 cm².
Einschließlich Lieferung sämtlicher für den Einbau
erforderlicher Teile und Materialien.
Vorhandene Ausgleichsringe ausbauen und durch
verschiebesichere Ausgleichsringe ersetzen. Die
Ausgleichsringe werden gesondert vergütet.
Den freien Spalt zwischen Schachtabdeckung und
Schachtbauwerk mittels Schlauchschalung abdichten und
mit einem zementgebundenen, widerstandsfähigen sowie
frost- und tausalzbeständigen Vergussmörtel mit hoher
Anfangsfestigkeit verfüllen.
Vergussmörtel, z. B. Topolit oder gleichwertig, mit
folgenden Mindestanforderungen:
Druckfestigkeit nach 1 h: = 12 N/mm²,
Druckfestigkeit nach 7 Tagen: = 55 N/mm².
Schachtabdeckungsrahmen höhen- und ebenflächig an die
vorhandene Asphaltfahrbahn anpassen.
Ein Unterstopfen der Schachtabdeckung mit anderen
Materialien ist nicht zulässig.
Offene Fugen und Schadstellen mittels Druckluft
ausblasen und von sämtlichen losen Bestandteilen
reinigen.
Die durch die Arbeiten aufgenommene Asphaltbefestigung
fachgerecht wiederherstellen. Hierzu sind erforderliche
Randbereiche sauber und geradlinig herzustellen,
Haftflächen vorzubereiten und die Asphaltbefestigung
entsprechend dem vorhandenen Aufbau und der vorhandenen
Oberflächenbeschaffenheit wieder einzubauen und zu
verdichten.
Einschließlich sämtlicher erforderlicher Aufbruch-,
Erd-, Asphalt-, Neben- und Wiederherstellungsarbeiten
sowie aller erforderlichen Geräte, Hilfs- und
Nebenleistungen.
Menge: 10,000 St

**7.5 Betonausgleichsring 4 cm**
Lieferung der erforderlichen verschiebesicheren
Ausgleichsringe aus Beton mit verstärkten Wandungen und
integrierter Stahleinlage, Höhe 4 cm.
Einschließlich aller erforderlichen Nebenleistungen
sowie Transport und Anlieferung frei Baustelle.
Menge: 5,000 St

**7.6 Betonausgleichsring 6-8 cm**
Lieferung der erforderlichen verschiebesicheren
Ausgleichsringe aus Beton mit verstärkten Wandungen und
integrierter Stahleinlage, Höhe 6-8 cm.
Einschließlich aller erforderlichen Nebenleistungen
sowie Transport und Anlieferung frei Baustelle.
Menge: 5,000 St

**7.7 Betonausgleichsring 10 cm**
Lieferung der erforderlichen verschiebesicheren
Ausgleichsringe aus Beton mit verstärkten Wandungen und
integrierter Stahleinlage, Höhe 10 cm.
Einschließlich aller erforderlichen Nebenleistungen
sowie Transport und Anlieferung frei Baustelle.
Menge: 5,000 St

**7.8 Fugen vergießen**
Offene Fugen und Schadstellen an Schachtabdeckungen in
Asphalt bei trockener Witterung mittels Druckluft
ausblasen und von sämtlichen losen Bestandteilen
reinigen.
Den Ringspalt mit einem geeigneten Spezialbitumen
fachgerecht abdichten. Das hierfür erforderliche
Material wird gesondert vergütet.
Anschließend offene Fugen und Schadstellen mit einem
zementgebundenen, widerstandsfähigen sowie frost- und
tausalzbeständigen Vergussmörtel mit hoher
Anfangsfestigkeit verfüllen.
Vergussmörtel, mit folgenden Mindestanforderungen:
Druckfestigkeit nach 1 h: = 12 N/mm²
Druckfestigkeit nach 7 Tagen: = 55 N/mm²
Einschließlich aller erforderlichen Geräte, Hilfs- und
Nebenleistungen.
Menge: 100,000 kg

**7.9 Reparaturasphalt**
Gebrauchsfertigen Reparaturasphalt auf Bitumenbasis im
Fahrbahnbereich, insbesondere im Anschlussbereich
zwischen Schachtabdeckungen und vorhandener
Asphaltbefestigung sowie zur Ausbesserung von
Schlaglöchern, liefern und fachgerecht einbauen.
Das Reparaturmaterial muss unmittelbar nach dem Einbau
belastbar, lösemittelfrei und für den Einbau bei
feuchter Witterung sowie bei Frost geeignet sein.
Ausführung bei unterschiedlichen Einbauhöhen und
Schichtdicken entsprechend den örtlichen Gegebenheiten.
Einschließlich aller erforderlichen Vorbereitungs-,
Reinigungs-, Verdichtungs- und Nebenarbeiten sowie
Lieferung des erforderlichen Materials.
Menge: 50,000 kg

**7.10 Spezialbitumen**
Ringspalt zwischen Schachtabdeckungsrahmen und
angrenzender Asphaltbefestigung mit einem geeigneten,
elastischen und bitumenbasierten Spezialdichtstoff
fachgerecht und dauerhaft abdichten.
Menge: 20,000 kg

**7.11 Kaltasphalt**
Kaltasphalt, gebrauchsfertiges Reparaturmaterial auf
Bitumenbasis, für die Instandsetzung von Asphaltflächen
liefern und fachgerecht einbauen.
Das Material muss für den Einbau bei unterschiedlichen
Witterungsbedingungen, insbesondere bei Feuchtigkeit
und Frost, geeignet und unmittelbar nach dem Einbau
belastbar sein.
Einschließlich aller erforderlichen Vorbereitungs-,
Reinigungs-, Einbau- und Verdichtungsarbeiten sowie
sämtlicher Nebenleistungen.
Menge: 50,000 kg

**7.12 Begu Schachtabdeckung D 400 tagwasserdicht**
BEGU-Schachtabdeckung, rund, Klasse D 400, gemäß DIN EN
124 und DIN 1229, Kennmaß DN 610, liefern und
fachgerecht einbauen.
Ausführung:
Rahmen und Deckel aus Beton und Gusseisen,
ohne Lüftungsöffnungen,
2 Schraubvorreiber,
mit Schriftzug "SW" bzw. "RW",
mit EPDM-Dichtung.
Einschließlich sämtlicher erforderlicher Befestigungs-
und Einbauteile sowie aller Geräte, Hilfs- und
Nebenleistungen.
Menge: 2,000 St

**7.13 Begu Schachtabdeckung B 125**
BEGU-Schachtabdeckung, rund, Klasse B 125, gemäß DIN EN
124 und DIN 1229, Kennmaß DN 610, liefern und
fachgerecht einbauen.
Ausführung:
Rahmen und Deckel aus Beton und Gusseisen,
ohne Lüftungsöffnungen.
Einschließlich sämtlicher erforderlicher Einbau- und
Befestigungsteile sowie aller Geräte, Hilfs- und
Nebenleistungen.
Menge: 4,000 St

**7.14 Schmutzfänger liefern und einbauen**
Schmutzfänger nach DIN 1221-F, belüftet, aus verzinktem
Stahlblech, mit Kreuzstange, Kennmaß 610 mm, frei
Baustelle liefern und fachgerecht einsetzen.
Einschließlich aller erforderlichen Nebenleistungen.
Menge: 5,000 St

**7.15 Kunststoffschacht DN 400/150 mm bis 1,50m tief**
Kunststoffschacht DN 400 PP/PVC oder gleichwertig, als
Inspektions- und Übergabeschacht, mit 3 Zuläufen und 1
Ablauf, jeweils DN 150, bis zu einer Einbautiefe von 1,
50 m, liefern und fachgerecht einbauen.
Ausführung einschließlich:
Steigrohr,
erforderlicher Dichtringe,
Abdeckung aus Gusseisen.
Einschließlich sämtlicher erforderlicher Materialien,
Erd- und Nebenarbeiten, Geräte und Werkzeuge sowie des
fachgerechten Anschlusses an vorhandene Leitungen,
soweit erforderlich.
Einschließlich erforderlicher Aushub-, Verfüll- und
Verdichtungsarbeiten.
Menge: 5,000 St

**7.16 Kunststoffschacht DN 400/150 mm bis 2,00m tief**
Kunststoffschacht DN 400 PP/PVC oder gleichwertig, als
Inspektions- und Übergabeschacht, mit 3 Zuläufen und 1
Ablauf, jeweils DN 150, bis zu einer Einbautiefe von 2,
00 m, liefern und fachgerecht einbauen.
Ausführung einschließlich:
Steigrohr,
erforderlicher Dichtringe,
Abdeckung aus Gusseisen.
Einschließlich sämtlicher erforderlicher Materialien,
Erd- und Nebenarbeiten, Geräte und Werkzeuge sowie des
fachgerechten Anschlusses an vorhandene Leitungen,
soweit erforderlich.
Einschließlich erforderlicher Aushub-, Verfüll- und
Verdichtungsarbeiten..
Menge: 5,000 St

**7.17 Kunststoffschacht DN 600/150 mm bis 1,50m tief**
Kunststoffschacht DN 600 aus Polypropylen ( PP ), mit
einem Zulauf und einem Ablauf DN 150, für eine
Einbautiefe bis 1,50 m, liefern und fachgerecht
einbauen.
Ausführung einschließlich:
Schachtboden mit Zu- und Ablauf DN 150,
Schacht-/Steigrohr,mit lastabsorbierender
Wellrohrkonstruktion
systemgerechte Dichtringe,
Teleskopadapter zur Aufnahme von Schachtabdeckungen
gemäß DIN 19584.
Die Schachtabdeckung wird gesondert vergütet.
Einschließlich sämtlicher erforderlicher Materialien,
Nebenleistungen, Geräte und Werkzeuge sowie des
erforderlichen Anschlusses an vorhandene Leitungen,
soweit erforderlich.
Einschließlich erforderlicher Aushub-, Verfüll- und
Verdichtungsarbeiten.
Menge: 4,000 St

**7.18 Kunststoffschacht DN 600/150 mm bis 2,00m tief**
Kunststoffschacht DN 600 aus Polypropylen ( PP ), mit
einem Zulauf und einem Ablauf DN 150, für eine
Einbautiefe bis 2,00 m, liefern und fachgerecht
einbauen.
Ausführung einschließlich:
Schachtboden mit Zu- und Ablauf DN 150,
Schacht-/Steigrohr,mit lastabsorbierender
Wellrohrkonstruktion
systemgerechte Dichtringe,
Teleskopadapter zur Aufnahme von Schachtabdeckungen
gemäß DIN 19584.
Die Schachtabdeckung wird gesondert vergütet.
Einschließlich sämtlicher erforderlicher Materialien,
Nebenleistungen, Geräte und Werkzeuge sowie des
erforderlichen Anschlusses an vorhandene Leitungen,
soweit erforderlich.
Einschließlich erforderlicher Aushub-, Verfüll- und
Verdichtungsarbeiten.
Menge: 4,000 St

**7.19 Kunststoffschacht DN 600/200 mm bis 1,50m tief**
Kunststoffschacht DN 600 aus Polypropylen ( PP ), mit
einem Zulauf und einem Ablauf DN 200, für eine
Einbautiefe bis 1,50 m, liefern und fachgerecht
einbauen.
Ausführung einschließlich:
Schachtboden mit Zu- und Ablauf DN 200,
Schacht-/Steigrohr,mit lastabsorbierender
Wellrohrkonstruktion
systemgerechte Dichtringe,
Teleskopadapter zur Aufnahme von Schachtabdeckungen
gemäß DIN 19584.
Die Schachtabdeckung wird gesondert vergütet.
Einschließlich sämtlicher erforderlicher Materialien,
Nebenleistungen, Geräte und Werkzeuge sowie des
erforderlichen Anschlusses an vorhandene Leitungen,
soweit erforderlich.
Einschließlich erforderlicher Aushub-, Verfüll- und
Verdichtungsarbeiten.
Menge: 1,000 St

**7.20 Kunststoffschacht DN 600/200 mm bis 2,00m tief**
Kunststoffschacht DN 600 aus Polypropylen ( PP ), mit
einem Zulauf und einem Ablauf DN 200, für eine
Einbautiefe bis 2,00 m, liefern und fachgerecht
einbauen.
Ausführung einschließlich:
Schachtboden mit Zu- und Ablauf DN 200,
Schacht-/Steigrohr,mit lastabsorbierender
Wellrohrkonstruktion
systemgerechte Dichtringe,
Teleskopadapter zur Aufnahme von Schachtabdeckungen
gemäß DIN 19584.
Die Schachtabdeckung wird gesondert vergütet.
Einschließlich sämtlicher erforderlicher Materialien,
Nebenleistungen, Geräte und Werkzeuge sowie des
erforderlichen Anschlusses an vorhandene Leitungen,
soweit erforderlich.
Einschließlich erforderlicher Aushub-, Verfüll- und
Verdichtungsarbeiten.
Menge: 1,000 St

**7.21 Brunnenschaum**
Brunnenschaum, einkomponentiger,
feuchtigkeitsbeständiger und dauerhafter PU-Schaum zur
Abdichtung und Fixierung von Bauteilanschlüssen im
Brunnen- und Schachtbau, liefern und fachgerecht
einbauen.
Untergrund fachgerecht vorbereiten, reinigen und für
die Verarbeitung des Brunnenschaums vorbereiten.
Einschließlich sämtlicher erforderlicher Materialien,
Geräte, Werkzeuge und Nebenleistungen.
Menge: 5,000 St

**7.22 Abbruch von Schächten bis 1,00 m Tiefe**
Vorhandene gemauerte Kanalschächte bzw. Fertigschächte
bis zu einer Tiefe von 1,00 m, rund oder eckig, mit
einem lichten Innendurchmesser bzw. einer lichten Weite
von 0,80 bis 1,20 m, einschließlich erforderlicher
Baugrube abbrechen, aufnehmen und zur Verwendung des
Auftragnehmers abfahren.
Erforderliche Aufbruch- und Erdarbeiten zum Freilegen
und Ausbauen der Schachtbauwerke ausführen.
Erforderlicher Verbau der Baugrube wird gesondert
vergütet.
Vorhandene Schachtabdeckungen bleiben Eigentum der
Stadtentwässerung Lingen. Schachtabdeckungen
einschließlich Rahmen vorsichtig ausbauen, aufnehmen
und zur Kläranlage Lingen transportieren und dort
abladen.
Nach dem Ausbau Baugrube fachgerecht verfüllen und
lagenweise verdichten.
Einschließlich sämtlicher erforderlicher Geräte,
Werkzeuge, Abbruch-, Aufbruch-, Erd-, Lade-, Transport-
, Verfüll-, Verdichtungs- und Nebenarbeiten.
Nicht wiederverwendbare Abbruchstoffe und Aushub in das
Eigentum des Auftragnehmers übernehmen und von der
Baustelle abtransportieren.
Menge: 2,000 St

**7.23 Abbruch von Schächten bis 1,50 m Tiefe**
wie vor beschrieben, jedoch in einer Tiefe bis 1,50 m.
Menge: 2,000 St

**7.24 Abbruch von Schächten bis 2,00 m Tiefe**
wie vor beschrieben, jedoch in einer Tiefe bis 2,00 m.
Menge: 1,000 St

**7.25 Abbruch von Schächten bis 2,50 m Tiefe**
wie vor beschrieben, jedoch in einer Tiefe bis 2,50 m.
Menge: 1,000 St

**7.26 Abbruch von Schächten bis 3,00 m Tiefe**
wie vor beschrieben, jedoch in einer Tiefe bis 3,00 m.
Menge: 1,000 St

**7.27 Strassenablauf ausbauen**
Straßenablauf aus Betonfertigteilen oder Mauerwerk,
Ausbautiefe ab Oberkante Aufsatz bis 1,25 m. Der
Straßenablauf befindet sich in befestigter Fläche.
Bestehende Anschlussleitungen, die erhalten bleiben,
soweit erforderlich fachgerecht abdichten. Das Ausbauen
vorhandener Rohrleitungen wird gesondert vergütet.
Erforderliche Erdarbeiten unterhalb der
Leitungsanschlüsse in sandigen Böden ausführen.
Erforderliche Aufbruch- und Erdarbeiten in der
befestigten Fläche einschließlich Aufnahme und
Beseitigung der Befestigung durchführen.
Wiederverwendbare Bauteile reinigen, zum Lagerplatz des
Auftraggebers transportieren und dort abladen.
Nicht wiederverwendbare Bauteile, Abbruchmaterialien
und Aushub in das Eigentum des Auftragnehmers
übernehmen, von der Baustelle abtransportieren und
ordnungsgemäß verwerten bzw. entsorgen.
Einschließlich sämtlicher erforderlicher Geräte,
Werkzeuge, Lade-, Transport-, Aufbruch-, Erd- und
Nebenarbeiten..
Menge: 10,000 St

**7.28 Straßenablauf ohne Aufsatz liefern und einbauen**
Straßenablauf aus Betonfertigteilen liefern und
fachgerecht einbauen.
Ausführung einschließlich:
Boden mit Ablauf,
Schachtkonus, Bauhöhe 295 mm,
Auflager aus Beton B 15, 10 cm dick.
Einschließlich sämtlicher erforderlicher Materialien,
Dichtungen, Nebenarbeiten, Geräte und Werkzeuge sowie
aller erforderlichen Anpassungs- und Anschlussarbeiten.
.
Menge: 5,000 St

**7.29 Aufsatz f. Straßenablauf lief.und einb.300 C 250**
Aufsatz für Straßenablauf, Abmessungen 300 × 500 mm,
Klasse C 250, nach DIN EN 124 und DIN 19594-1/-2,
liefern und fachgerecht einbauen.
Ausführung mit Schlitzweite 34,5 mm und dämpfender
Einlage.
Einschließlich verzinktem Eimer nach DIN 4052, Form D
1.
Einschließlich sämtlicher erforderlicher Einbau- und
Befestigungsmittel sowie aller Geräte, Hilfs- und
Nebenleistungen.
Menge: 2,000 St

**7.30 Aufsatz f. Straßenablauf lief.und einb.500 D 400**
Aufsatz für Straßenablauf, Abmessungen 500 × 500 mm,
Klasse D 400, gemäß DIN EN 124, DIN 1229 und DIN 19583-
1/-2 oder gleichwertig, mit BEGU-Rahmen, liefern und
fachgerecht einbauen.
Ausführung mit dämpfender Einlage.
Einschließlich verzinktem Eimer nach DIN 4052-4, Form B
1.
Einschließlich sämtlicher erforderlicher Einbau- und
Befestigungsmittel sowie aller Geräte, Hilfs- und
Nebenleistungen.
Menge: 2,000 St

**7.31 Straßenablauf, Ablaufkörper 500 x 500 aus PE**
Ablaufkörper 500 × 500 mm aus Polyethylen (PE), mit
horizontalen und vertikalen Versteifungsrippen, zur
Kombination mit einem Aufsatz 300 × 500 mm als
lastentkoppelter Straßenablauf, liefern und fachgerecht
einbauen.
Ablaufkörper in monolithischer Bauweise, Bauhöhe 500
mm, mit Ablaufstutzen DN 160.
Ausführung als lastentkoppelter Straßenablauf
entsprechend den Anforderungen des vorgesehenen
Aufsatzsystems. Aufsatz gemäß DIN 19594-1/-2 sowie DIN
EN 124 und DIN 1229.
Einschließlich sämtlicher erforderlicher Anschluss-,
Dichtungs- und Verbindungsmittel sowie aller Geräte,
Hilfs- und Nebenleistungen.
Einschließlich fachgerechtem Anschluss an die
vorhandene bzw. neu herzustellende Ablaufleitung.
Menge: 2,000 St

**7.32 Aufsatz 500 x 500, D 400**
Aufsatz für Straßenablauf, passend zum Ablaufkörper
Combipoint, gemäß DIN EN 124 und DIN 1229, mit
umlaufender Schürze zum bauseitigen Einbau in
Betonbettung als lastabtragendes Bauteil,
ausschließlich in Kombination mit dem zugehörigen
Ablaufkörper Combipoint, liefern und fachgerecht
einbauen.
Rahmenaußenmaße 500 × 554 mm, Bauhöhe 150 mm, mit
multifunktionalem Doppelscharnier und PEWEPREN®-
Einlage.
Rahmen aus Gusseisen mit Eimerauflage, Rost aus
Gusseisen, zweiseitig aufklappbar und vollständig
herausnehmbar, mit schraublosen und verkehrssicheren
Arretierungen.
Einschließlich verzinktem Eimer nach DIN 4052, Form D
1.
Einschließlich sämtlicher erforderlicher Einbau- und
Befestigungsmittel, Betonbettung soweit Bestandteil der
Position, Geräte, Werkzeuge und Nebenleistungen.
Menge: 2,000 St

**7.33 Eimer Form D 1**
Verzinkten Eimer, Form D 1, nach DIN 4052 liefern und
fachgerecht in den vorhandenen Straßenablauf einsetzen.
Vorhandenen alten Eimer ausbauen, aufnehmen und zur
Kläranlage transportieren und dort abladen.
Einschließlich aller erforderlichen Geräte, Werkzeuge,
Transport- und Nebenleistungen.
Menge: 20,000 St

**7.34 Eimer Form B 1**
Verzinkten Eimer, Form B 1, nach DIN 4052 liefern und
fachgerecht in den vorhandenen Straßenablauf einsetzen.
Vorhandenen alten Eimer ausbauen, aufnehmen und zur
Kläranlage transportieren und dort abladen.
Einschließlich aller erforderlichen Geräte, Werkzeuge,
Transport- und Nebenleistungen.
Menge: 10,000 St

### Titel 8 DRL

*Hinweis*
PE-Druckrohrmaterial bis DA 63 ist als Ringbund- oder
Stangenware einschließlich der erforderlichen
Formstücke und Verbindungselemente, wie Bögen,
Vorschweißbunde, Reduzierstücke, Endkappen,
Anschlussverschraubungen und Übergangsmuffen, zu
liefern und fachgerecht zu verlegen.
Das Material ist auf der Baustelle abzuladen, zur
Einbaustelle zu transportieren und für den Einbau
auszulegen.
Die Rohrverbindungen sind fachgerecht mittels
Stumpfschweißung oder Muffenschweißung herzustellen.
Vor und während des Einbaus sind Rohre, Formstücke und
Passstücke gegen das Eindringen von Fremdstoffen zu
schützen. Endkappen dürfen erst unmittelbar im
Rohrgraben vor dem Herstellen der jeweiligen Verbindung
entfernt werden.
Nach dem Einbau ist eine Sichtkontrolle der Rohrleitung
und sämtlicher Verbindungen durchzuführen.
Schweißnahtprüfungen sind auf Verlangen der Bauleitung
durchzuführen. Die hierfür erforderlichen Prüfungen und
Nachweise sind der Bauleitung vorzulegen.
Die eingesetzten PE-Schweißer müssen über gültige
Qualifikationsnachweise für die jeweils angewendeten
Schweißverfahren verfügen. Anerkannt werden
Qualifikationsnachweise nach DVGW-Arbeitsblatt GW 330
sowie geeignete, gleichwertige Nachweise, insbesondere
nach DVS 2212-1, sofern diese das vorgesehene
Schweißverfahren und den Anwendungsbereich der
ausgeschriebenen PE-Abwasser-Druckrohrleitungen
abdecken.
Die Gültigkeit der Qualifikationsnachweise ist für die
Dauer der Ausführung sicherzustellen. Die Nachweise
sind dem Auftraggeber vor Beginn der Schweißarbeiten
und auf Verlangen vorzulegen.

**8.1 PE -Druckrohrleitung DA 63**
PE-Druckrohrleitung aus Polyethylen (PE), DA 63 mm,
Wanddicke 5,8 mm, SDR 11, gemäß DIN EN 12201-2:2025-03,
als Ringbund- oder Stangenware, liefern und fachgerecht
verlegen.
Einschließlich Abladen, Transport zur Einbaustelle,
Auslegen, Ausrichten, Herstellen der Rohrverbindungen
sowie sämtlicher erforderlicher Geräte, Werkzeuge und
Nebenleistungen.
Menge: 50,000 lfdm

**8.2 PE -Schweißmuffe DA 63**
Schweißmuffe aus Polyethylen (PE) für PE-
Druckrohrleitungen, DA 63 mm, gemäß DIN EN 12201-3,
liefern und fachgerecht einbauen.
Muffe mittels Elektroschweißmuffenverfahren fachgerecht
mit den anzuschließenden Rohrenden verbinden.
Einschließlich erforderlicher Vorbereitung und
Reinigung der Rohrenden, Ausrichtung, Schweißvorgang,
Abkühlzeit sowie sämtlicher erforderlicher Geräte,
Werkzeuge und Nebenleistungen.
Menge: 5,000 St

**8.3 PE -Vorschweißbund DA 63**
Vorschweißbund aus Polyethylen (PE) für PE-
Druckrohrleitungen, DA 63 mm, gemäß DIN EN 12201-3,
liefern und fachgerecht einbauen.
Vorschweißbund durch fachgerechtes Stumpfschweißen mit
der PE-Druckrohrleitung verbinden und einschließlich
erforderlicher Losflansche und Verbindungsmittel zur
Herstellung der Flanschverbindung montieren.
Einschließlich Vorbereitung und Reinigung der
Rohrenden, Ausrichten, Schweißarbeiten sowie sämtlicher
erforderlicher Geräte, Werkzeuge und Nebenleistungen.
Menge: 4,000 St

**8.4 PE -Schweißwinkel DA 63, 45°**
PE-Schweißwinkel 45° aus Polyethylen (PE) für PE-
Druckrohrleitung DA 63 mm, SDR 11, gemäß DIN EN 12201-
3, liefern und fachgerecht einbauen.
Schweißwinkel als PE-Formstück zur Herstellung einer
90°-Richtungsänderung der Druckrohrleitung, für
Stumpfschweißung geeignet.
Anschluss des Schweißwinkels an die PE-Druckrohrleitung
durch fachgerechtes Heizelement-Stumpfschweißen gemäß
den anerkannten Regeln der Technik herstellen.
Einschließlich:
Abladen und Transport zur Einbaustelle,
Zuschneiden und rechtwinkliges Vorbereiten der
Rohrenden,
Reinigen und Ausrichten der Schweißflächen,
Durchführung des Schweißvorganges einschließlich
Anwärmen, Fügen und Abkühlen,
erforderliche Schweißgeräte und Werkzeuge,
sämtliche erforderlichen Hilfs- und Nebenleistungen.
Schweißverbindung nach dem Abkühlen einer
Sichtkontrolle unterziehen.
, DA 63, SDR 11, gemäß DIN EN 12201-3, liefern und
einbauen.
Menge: 5,000 St

**8.5 PE -Schweißwinkel DA 63, 90°**
Wie vor beschrieben, Pe -Schweißwinkel 90°.
Menge: 5,000 St

**8.6 Losflansch Stahl DA 63**
Losflansch aus Stahl, korrosionsgeschützt bzw.
feuerverzinkt für PE-Druckrohrleitung DA 63, passend
zum Vorschweißbund, einschließlich geeigneter
Flachdichtung und sämtlicher erforderlicher
Verbindungsschrauben, liefern und fachgerecht einbauen.
Losflansch auf dem Vorschweißbund montieren und
Flanschverbindung fachgerecht herstellen. Dichtung
einlegen und Schrauben gleichmäßig über Kreuz anziehen.
Einschließlich sämtlicher erforderlicher Kleinteile,
Geräte, Werkzeuge und Nebenleistungen.Losflansch aus
Stahl, korrosionsgeschützt bzw. feuerverzinkt, für PE-
Rohr DA 63, einschließlich Flachdichtung und
Verbindungsschrauben.
Menge: 2,000 St

**8.7 Anschluß an PE DA 63**
Vorhandene PE-Druckrohrleitung DA 63 fachgerecht
freilegen, trennen und für den Einbau eines 45°-T-
Stückes vorbereiten.
Anfallendes Abwasser während der Arbeiten aufnehmen,
ableiten bzw. beseitigen und die Leitung für die Dauer
der Arbeiten fachgerecht außer Betrieb nehmen.
PE-T-Stück 45°, DA 63, passend zur vorhandenen PE-
Druckrohrleitung, einschließlich der erforderlichen
Schweißmuffen DA 63,Rohr- und Formstückmaterial
fachgerecht einbauen und durch Elektroschweißung mit
der vorhandenen Rohrleitung verbinden.
Rohrenden vorbereiten, reinigen, ausrichten und
Schweißverbindungen entsprechend den Herstellervorgaben
fachgerecht herstellen. Nach dem Abkühlen
Sichtkontrolle der Schweißverbindungen durchführen.
Baugrube, Wasserhaltung und Verbau werden gesondert
vergütet.
Einschließlich sämtlicher erforderlicher Geräte,
Werkzeuge, Arbeitskräfte und Nebenleistungen, soweit
nicht vorstehend gesondert vergütet.
Menge: 2,000 St

**8.8 PKS Schacht 800**
Abwassersammelschacht PKS 800, Fabrikat JUNG Pumpen,
aus hochwertigem Polyethylen (PE), auftriebssicher,
einschließlich Kupplungssystem mit Gleitrohr, liefern
und fachgerecht einbauen.
Ausführung als Einzelanlage PKS-B 800-32, mit:
Zulauf DN 150,
Druckabgang DN 32,
Stutzen DN 100 für Kabel und Lüftung,
Edelstahl-Kugelhahn mit Sicherheitsverriegelung,
Kupplungssystem und Gleitrohr,
korrosionsbeständigen Einbauteilen.
Schacht einschließlich sämtlicher zum Schachtsystem
gehörender Dichtungen, Verbindungselemente und
Einbauteile liefern und montieren.
Schacht lot- und höhengerecht setzen und entsprechend
den Herstellervorgaben einbauen.
Schachtabdeckung wird gesondert vergütet.
Schachtverlängerungen werden gesondert vergütet.
Baugrube, Verbau und Wasserhaltung werden gesondert
vergütet.
Einschließlich Abladen, Transport zur Einbaustelle,
Versetzen, Ausrichten sowie sämtlicher erforderlicher
Geräte, Werkzeuge und Nebenleistungen.
Menge: 2,000 St

**8.9 Leerrohr Steuerkabel DN 100**
Leerrohr DN 100 zur Aufnahme und zum Schutz der
Steuerkabel zwischen dem Abwassersammelschacht PKS 800
und der Pumpensteuerung liefern und fachgerecht
verlegen.
Herstellen eines Rohrgrabens im Erdreich mit einer
Grabentiefe bis 1,20 m und einer Grabenbreite von 40
cm.
Die Leistung umfasst den erforderlichen Bodenaushub,
das Herstellen einer geeigneten Sandbettung, das
Verlegen und Verbinden des Leerrohrs DN 100
einschließlich erforderlicher Formstücke und Dichtungen
sowie die Sandumhüllung des Rohres. Anschließend ist
der Rohrgraben lagenweise mit geeignetem Bodenmaterial
zu verfüllen und fachgerecht zu verdichten.
Einschließlich erforderlicher Anpassungen und
Anschlüsse an den Abwassersammelschacht und die
Pumpensteuerung, Verschließen der Rohrenden gegen das
Eindringen von Fremdkörpern, Abtransport und
ordnungsgemäßer Entsorgung überschüssigen Bodenaushubs
sowie Wiederherstellung der durch die Arbeiten
beanspruchten Oberflächen im ursprünglichen Zustand.
Sämtliche erforderlichen Materialien, Geräte,
Transportleistungen und Nebenleistungen für die
vollständige und funktionsgerechte Herstellung sind
einzukalkulieren.
Menge: 20,000 lfdm

**8.10 Kernbohrungen DN 100**
Kernbohrung für Rohrdurchführung, Bohrdurchmesser DN
100 mm, durch Wände, Fundamente aus Beton oder
Mauerwerk, Wandstärke 0-300 mm, fachgerecht herstellen.
Einschließlich sämtlicher erforderlicher Nebenarbeiten,
insbesondere Ansetzen und Ausführen der Kernbohrung,
Entfernen des Bohrkerns sowie Säubern der Bohrstelle
und ordnungsgemäße Entsorgung des anfallenden
Bohrmaterials.
Menge: 2,000 St

**8.11 Schachtverlängerung**
Schachtverlängerung für Abwassersammelschacht JUNG PKS
800, aus Polyethylen (PE), passend zum vorhandenen
Schachtsystem, liefern und fachgerecht einbauen.
Schachtverlängerung einschließlich erforderlicher
Dichtungen, Verbindungselemente und sämtlicher
systemzugehöriger Bauteile.
Schachtverlängerung auf erforderliche Einbauhöhe
anpassen und entsprechend den Herstellervorgaben
fachgerecht montieren.
Einschließlich Abladen, Transport zur Einbaustelle,
Ausrichten, Befestigen sowie sämtlicher erforderlicher
Geräte, Werkzeuge und Nebenleistungen.
Menge: 2,000 St

**8.12 Abwasser-Tauchmotorpumpe**
Abwasser-Tauchmotorpumpe JUNG MultiCut 35/2 M, mit
Schneideinrichtung, für den Einbau in den
Abwassersammelschacht PKS 800, liefern und fachgerecht
einbauen.
Pumpe mit Druckabgang DN 32, einschließlich
Kupplungssystem, Gleitrohr und sämtlicher
erforderlicher Anschluss- und Befestigungsteile.
Ausführung:
Fabrikat/Typ: JUNG MultiCut 35/2 M, Hersteller-
Artikelnummer JP50357
Druckabgang: gemäß Herstellerausführung
Elektrischer Anschluss: 3/PE ~ 400 V
Leistungsaufnahme P1: ca. 3,70 kW
Motorleistung P2: ca. 3,04 kW
Nennstrom: ca. 6,6 A

Einschließlich Lieferung, Einbau, Anschluss, Prüfung
und sämtlicher erforderlicher Geräte, Hilfs- und
Nebenleistungen.
Menge: 2,000 St

**8.13 Pumpensteuerung für JUNG MultiCut 35/2 M**
Liefern, montieren, anschließen und betriebsfertig in
Betrieb nehmen einer für die Abwasser-Tauchmotorpumpe
JUNG MultiCut 35/2 M geeigneten Pumpensteuerung für
eine Einzelpumpenanlage, einschließlich Motorschutz,
erforderlicher Schalt- und Schutzeinrichtungen,
geeigneter Niveauerfassung für den automatischen
Pumpenbetrieb sowie optischer und akustischer
Störmeldung.
Einschließlich aller erforderlichen Anschluss- und
Steuerleitungen, Befestigungsmaterialien,
Funktionsprüfungen und Nebenleistungen.
Fabrikat: JUNG AD 610 ExM, TLS, Art.-Nr. JP43161, oder
gleichwertig, sofern für die gewählte Pumpenausführung
geeignet.
Menge: 2,000 St

**8.14 Rohrpfosten**
Rohrpfosten aus Aluminium, Höhe 3,00 m,
Außendurchmesser 60 mm, liefern und fachgerecht
einbauen.
Einschließlich passendem Rohranker zur standsicheren
Befestigung sowie Endkappe für den Rohrpfosten.
Herstellen eines Betonfundamentes 30 × 30 × 80 cm aus
Beton, einschließlich erforderlicher Erdarbeiten,
Aushub, Herstellen und Verfüllen der Baugrube.
Rohrpfosten lot- und höhengerecht aufstellen und im
Betonfundament fachgerecht verankern.
Einschließlich sämtlicher erforderlicher Materialien,
Befestigungsmittel, Geräte, Werkzeuge, Erd-, Beton-,
Transport- und Nebenarbeiten.
Menge: 2,000 St

**8.15 Hinweisschilder**
Hinweisschilder zur Kennzeichnung von
Abwasserarmaturen, z. B. Schieber, Entleerung,
Entlüftung usw., Abmessungen 140 × 200 mm, Farbe gelb,
als selbstklebende Kennzeichnungszeichen, liefern und
fachgerecht anbringen.
Untergrund vor dem Aufbringen reinigen, entfetten und
für die dauerhafte Verklebung vorbereiten.
Schilder witterungsbeständig und dauerhaft haftend,
entsprechend dem jeweiligen Verwendungszweck und den
geltenden Kennzeichnungsvorschriften.
Einschließlich sämtlicher erforderlicher Hilfs- und
Befestigungsmittel sowie Geräte und Nebenleistungen.
Menge: 2,000 St

### Titel 9 Stundenlohnarbeiten

**9.1 Facharbeiter**
Facharbeiter, insbesondere Rohrleitungsbauer,
Kanalbauer oder Tiefbaufacharbeiter, für Leistungen
nach Weisung der Bauleitung zur Verfügung stellen.
Der Verrechnungssatz für die jeweilige Arbeitskraft
umfasst sämtliche Aufwendungen, insbesondere:
tatsächlichen Lohn einschließlich tariflicher bzw.
gesetzlicher Zuschläge,
vermögenswirksame Leistungen,
Sozialkassenbeiträge,
Winterbeschäftigungsumlage bzw. Winterbauumlage, soweit
anwendbar,
sonstige lohn- und gehaltsbezogene Nebenkosten,
Zuschläge für Überstunden,
sonstige unmittelbar mit dem Einsatz der Arbeitskraft
verbundenen Lohnnebenkosten.
Zuschläge für Nacht-, Sonntags- und Feiertagsarbeit
werden gesondert vergütet.
Mit dem Verrechnungssatz sind außerdem sämtliche
allgemeinen Aufwendungen des Auftragnehmers für den
Einsatz der Arbeitskraft abgegolten, soweit diese nicht
ausdrücklich gesondert vergütet werden.
Menge: 300,000 Std

**9.2 Vermesser**
Vermesser auf besondere Anordnung der Bauleitung für
die Dauer der erforderlichen Arbeiten zur Verfügung
stellen.
Der Verrechnungssatz umfasst sämtliche Aufwendungen des
Auftragnehmers für den Einsatz der jeweiligen
Arbeitskraft, insbesondere:
den tatsächlichen Lohn einschließlich tariflicher bzw.
gesetzlicher Zuschläge,
vermögenswirksame Leistungen,
Sozialkassenbeiträge,
Winterbeschäftigungsumlage bzw. Winterbauumlage, soweit
anwendbar,
sonstige lohn- und gehaltsbezogene Nebenkosten,
Zuschläge für Überstunden,
sonstige unmittelbar mit dem Einsatz der Arbeitskraft
verbundenen Lohnnebenkosten sowie
die allgemeinen Aufwendungen des Auftragnehmers für den
Einsatz der Arbeitskraft.
Mit dem Verrechnungssatz sind sämtliche Nebenleistungen
und Aufwendungen abgegolten, die nach den
Vertragsunterlagen mit dem Einsatz der Arbeitskraft
verbunden sind, soweit hierfür keine gesonderte
Vergütung ausdrücklich vorgesehen ist.
Menge: 150,000 Std

**9.3 Bagger 0,3 cbm**
Kleinbagger mit einem Schaufelinhalt von ca. 0,30 m³,
einschließlich erforderlichem Zubehör, insbesondere
Greifer, Räumschaufel und sonstigen für die
auszuführenden Arbeiten erforderlichen Anbaugeräten,
einschließlich Bedienungspersonal zur Ausführung der
vom Auftraggeber angeordneten Arbeiten vorhalten und
einsetzen.
Der Verrechnungssatz umfasst sämtliche Aufwendungen,
insbesondere Betriebsstoffe, Schmierstoffe,
Bedienungspersonal, Gerätevorhaltung sowie sämtliche
Gemeinkosten und Zuschläge.
Vergütet werden ausschließlich die tatsächlich
geleisteten Arbeitsstunden des Baggers.
Stillstandszeiten, Wartezeiten und sonstige
unproduktive Zeiten werden nicht vergütet.
Einschließlich sämtlicher Geräte-, Betriebs- und
Nebenleistungen.
Menge: 20,000 Std

**9.4 Bagger 0,5 cbm**
Bagger mit einem Schaufelinhalt von ca. 0,50 m³,
einschließlich erforderlichem Zubehör und Anbaugeräten,
insbesondere Greifer, Räumschaufel und sonstiger für
die auszuführenden Arbeiten erforderlicher Geräte,
einschließlich Bedienungspersonal einsetzen.
Der Verrechnungssatz umfasst sämtliche Aufwendungen für
den Bagger und das Bedienungspersonal, insbesondere
Betriebsstoffe, Schmierstoffe sowie sämtliche
Gemeinkosten und Zuschläge.
Vergütet werden ausschließlich die tatsächlich
geleisteten Arbeitsstunden bei bestimmungsgemäßem
Einsatz des Baggers. Stillstands-, Warte- und sonstige
unproduktive Zeiten werden nicht vergütet.
Einschließlich sämtlicher Geräte-, Betriebs- und
Nebenleistungen.
Menge: 10,000 Std

**9.5 LKW**
Lastkraftwagen mit einer Nutzlast bis 12 t,
einschließlich geeignetem Aufbau für die auszuführenden
Transportleistungen, einschließlich Bedienungspersonal
einsetzen.
Der Verrechnungssatz umfasst sämtliche Aufwendungen für
das Fahrzeug und das Bedienungspersonal, insbesondere
Lohn- und Lohnnebenkosten, Betriebsstoffe,
Schmierstoffe, Fahrzeugkosten sowie sämtliche
Gemeinkosten und Zuschläge.
Vergütet werden ausschließlich die tatsächlich
geleisteten Arbeitsstunden bei bestimmungsgemäßem
Einsatz des LKW. Stillstands-, Warte- und sonstige
unproduktive Zeiten werden nicht vergütet.
Einschließlich sämtlicher erforderlicher Geräte,
Betriebsstoffe und Nebenleistungen.
Menge: 10,000 Std

**9.6 Frontlader**
Stundenlohnarbeiten mit einem luftbereiften Frontlader,
Motorleistung über 45 bis 75 kW, auf besondere
Anordnung des Auftraggebers ausführen.
Der Verrechnungssatz umfasst sämtliche Aufwendungen für
den Einsatz des Gerätes, insbesondere
Gerätevorhaltekosten, Betriebsstoffe, Schmierstoffe,
Wartungs- und Betriebskosten, Kosten für das
Bedienungspersonal sowie sämtliche Zuschläge und
Gemeinkosten.
Der Verrechnungssatz gilt für ein zum Zeitpunkt des
Abrufs einsatzbereites und auf der Baustelle
befindliches Baugerät einschließlich erforderlicher
Standardausrüstung.
Vergütet werden ausschließlich die tatsächlich auf
Anordnung des Auftraggebers geleisteten Arbeitsstunden.
Stillstands-, Warte- und sonstige nicht
auftragsbedingte Zeiten werden nicht vergütet.
Einschließlich sämtlicher Geräte-, Betriebs- und
Nebenleistungen.
Menge: 10,000 Std.

**9.7 Förderpumpe**
Grundwasserabsenkungsanlage mittels Filterlanzen zur
Trockenhaltung der Baugrube liefern, einrichten,
betriebsfertig aufbauen, vorhalten und betreiben.
Die erforderliche Anzahl, Anordnung und Einbindetiefe
der Filterlanzen ist entsprechend den örtlichen Boden-
und Grundwasserverhältnissen sowie den Erfordernissen
der Bauausführung festzulegen.
Einschließlich erforderlicher Filterlanzen, Sammel- und
Saugleitungen, Förderschläuche, Kupplungen, Armaturen,
Rückschlagventile sowie sämtlicher zum ordnungsgemäßen
Betrieb erforderlicher Einrichtungen.
Einschließlich Pumpe für Trocken- oder Nassaufstellung
mit einer Förderleistung bis 30 m³/h, Förderhöhe bis 7,
00 m und Förderstrecke bis 20 m.
Filterlanzen fachgerecht einbauen, an die
Wasserhaltungsanlage anschließen und die
Grundwasserabsenkung während der erforderlichen Bauzeit
aufrechterhalten. Gefördertes Wasser ordnungsgemäß
ableiten.
Einschließlich Einrichten, Inbetriebnahme, Vorhalten,
Betrieb, Überwachung, erforderlicher Umsetzungen, Abbau
und Abtransport der gesamten Wasserhaltungsanlage sowie
sämtlicher Betriebsstoffe, Geräte, Werkzeuge und
Nebenleistungen.
Menge: 50,000 Std

USt %: 19,00
